# Cavidade em muro de betão armado

- Propriedade do ficheiro: CYPE Ingenieros S.A.
- Formato: FIEBDC-3/2016
- Programa: Gerador de preços para construção civil. CYPE Ingenieros, S.A.
- Data: 28/03/2024
- Moeda: EUR
- Custos indirectos: 3 %
- IVA: 23 %

## 0 Trabalhos prévios

### 0B Trabalhos de campo, ensaios e relatórios

#### 0BC Cavidades de inspecção

**0BC040** Ud Cavidade em muro de betão armado.
Execução de cavidade de 30x30 cm e 5 cm de profundidade, para inspecção da armadura de muro de betão armado, com demolição prévia do revestimento ou recobrimento de qualquer tipo que possa existir até atingir o elemento resistente e deixar a descoberto a armadura; realizada através de picagem manual e martelo pneumático. Incluindo limpeza, armazenamento, remoção e carga manual de escombros para contentor.
Inclui: Execução da cavidade. Remoção e acumulação de entulho. Carga de entulho para contentor.
Critério de medição de projecto: Número de unidades previstas, segundo documentação gráfica de Projecto.
Critério de medição de obra: Medir-se-á o número de unidades realmente executadas segundo especificações de Projecto.

| Código | Un | Descrição | Rendimento | Preço | Importância |
|---|---|---|---|---|---|
| mt51rev010b | m² | Demolição do revestimento ou recobrimento com meios manuais. (material) | 0.36 | 4.58 | 1.649 |
| mq05mai030 | h | Martelo pneumático. (equipamento) | 0.447 | 4.57 | 2.043 |
| mq05pdm110 | h | Compressor portátil diesel média pressão 10 m³/min. (equipamento) | 0.447 | 7.75 | 3.464 |
| mo113 | h | Operário não qualificado construção. (mão de obra) | 1.271 | 21.45 | 27.263 |
| % | % | Custos directos complementares | 2 % | 34.419 | 0.688 |
|  |  | Custos directos |  |  | 35.107 |

Resíduos:
- demolição: ruo170101 Betão (betões, argamassas e pré-fabricados). (componente de resíduo); rendimento 12.402 kg; Código LER 17 01 01; Massa do elemento 1 kg; Volume 0.000667 m3
- demolição: ruo170103 Ladrilhos, telhas e materiais cerâmicos. (componente de resíduo); rendimento 0.994 kg; Código LER 17 01 03; Massa do elemento 1 kg; Volume 0.0008 m3
- demolição: ruo170802 Materiais de construção à base de gesso não abrangidos em 17 08 01. (componente de resíduo); rendimento 3.105 kg; Código LER 17 08 02; Massa do elemento 1 kg; Volume 0.001 m3
