# Cavidade em cobertura

- Propriedade do ficheiro: CYPE Ingenieros S.A.
- Formato: FIEBDC-3/2016
- Programa: Gerador de preços para construção civil. CYPE Ingenieros, S.A.
- Data: 28/03/2024
- Moeda: EUR
- Custos indirectos: 3 %
- IVA: 23 %

## 0 Trabalhos prévios

### 0B Trabalhos de campo, ensaios e relatórios

#### 0BC Cavidades de inspecção

**0BC060** Ud Cavidade em cobertura.
Execução de cavidade de 60x60 cm para inspecção superior de cobertura plana, com remoção de todos os elementos que a possam compor (camada de protecção, material de fixação ou nivelação, camada separadora, impermeabilização, isolamento térmico ou formação de pendentes), até atingir o suporte resistente, realizado através de picagem manual e martelo pneumático. Incluindo limpeza, armazenamento, remoção e carga manual de escombros para contentor.
Inclui: Remoção do pavimento. Execução da cavidade. Remoção e acumulação de entulho. Carga de entulho para contentor.
Critério de medição de projecto: Número de unidades previstas, segundo documentação gráfica de Projecto.
Critério de medição de obra: Medir-se-á o número de unidades realmente executadas segundo especificações de Projecto.

| Código | Un | Descrição | Rendimento | Preço | Importância |
|---|---|---|---|---|---|
| mt51cub010b | m² | Demolição de cobertura plana composta por camada de protecção, impermeabilização, formação de pendentes, etc., com meios manuais e compressor com martelo pneumático. (material) | 0.36 | 90 | 32.400 |
| mo113 | h | Operário não qualificado construção. (mão de obra) | 1.189 | 21.45 | 25.504 |
| % | % | Custos directos complementares | 2 % | 57.904 | 1.158 |
|  |  | Custos directos |  |  | 59.062 |

Resíduos:
- demolição: ruo170101 Betão (betões, argamassas e pré-fabricados). (componente de resíduo); rendimento 105.768 kg; Código LER 17 01 01; Massa do elemento 1 kg; Volume 0.000667 m3
- demolição: ruo170102 Tijolos. (componente de resíduo); rendimento 3.276 kg; Código LER 17 01 02; Massa do elemento 1 kg; Volume 0.0008 m3
- demolição: ruo170103 Ladrilhos, telhas e materiais cerâmicos. (componente de resíduo); rendimento 5.108 kg; Código LER 17 01 03; Massa do elemento 1 kg; Volume 0.0008 m3
- demolição: ruo170302 Misturas betuminosas não abrangidas em 17 03 01. (componente de resíduo); rendimento 1.44 kg; Código LER 17 03 02; Massa do elemento 1 kg; Volume 0.001 m3
- demolição: ruo170904 Mistura de resíduos de construção e demolição não abrangidos em 17 09 01, 17 09 02 e 17 09 03. (componente de resíduo); rendimento 0.013 kg; Código LER 17 09 04; Massa do elemento 1 kg; Volume 0.000667 m3
