# Protecção de elementos da fachada

- Propriedade do ficheiro: CYPE Ingenieros S.A.
- Formato: FIEBDC-3/2016
- Programa: Gerador de preços para construção civil. CYPE Ingenieros, S.A.
- Data: 28/03/2024
- Moeda: EUR
- Custos indirectos: 3 %
- IVA: 23 %

## 0 Trabalhos prévios

### 0C Protecções provisórias

#### 0CF Fachadas

**0CF020** Ud Protecção de elementos da fachada.
Protecção através de lonas, lâminas de polietileno e painéis de madeira, de aberturas, caixilharias, persianas, caixas de estores e todos os elementos localizados na fachada, que possam ser afectados enquanto decorrem os trabalhos de reabilitação ou reforma. Incluindo a remoção posterior das protecções, limpeza, armazenamento, recolha e carga manual para camião ou contentor.
Inclui: Colocação da protecção. Remoção da protecção e carga para contentor.
Critério de medição de projecto: Número de unidades previstas, segundo documentação gráfica de Projecto.
Critério de medição de obra: Medir-se-á o número de unidades realmente executadas segundo especificações de Projecto.

| Código | Un | Descrição | Rendimento | Preço | Importância |
|---|---|---|---|---|---|
| mt32war020 | m² | Lâmina de polietileno transparente, de 0,2 mm de espessura. (material) | 200 | 0.17 | 34.000 |
| mt32war030 | m | Fita plástica autocolante. (material) | 200 | 0.04 | 8.000 |
| mt08eft010a | m² | Painel de aglomerado, hidrófugo, de 19 mm de espessura. (material) | 40 | 11.5 | 460.000 |
| mt32war060 | m² | Lona impermeável de protecção, de polietileno, com malha de reforço e corda perimetral de poliamida para o ajuste da lona. (material) | 200 | 4.4 | 880.000 |
| mo113 | h | Operário não qualificado construção. (mão de obra) | 22.049 | 21.45 | 472.951 |
| % | % | Custos directos complementares | 2 % | 1854.951 | 37.099 |
|  |  | Custos directos |  |  | 1892.050 |

Resíduos:
- colocação: mt32war020 Lâmina de polietileno transparente, de 0,2 mm de espessura; factor de resíduo 0.06
- colocação: mt08eft010a Painel de aglomerado, hidrófugo, de 19 mm de espessura; factor de resíduo 1
- colocação: mt32war060; factor de resíduo 0.07
- demolição: ruo170201 Madeira. (componente de resíduo); rendimento 104.5 kg; Código LER 17 02 01; Massa do elemento 1 kg; Volume 0.000909 m3
- demolição: ruo170203 Plástico. (componente de resíduo); rendimento 97 kg; Código LER 17 02 03; Massa do elemento 1 kg; Volume 0.001667 m3

## Recursos

**mt32war020** m² Lâmina de polietileno transparente, de 0,2 mm de espessura
Dados técnicos: Custo energético 27.540 MJ; Emissão de CO2 1.010 kg; Código LER 17 06 04; Massa do elemento 0.184 kg; Volume 0.000307 m3
Resíduos:
- embalagem: re170203 Plástico. (componente de resíduo); rendimento 0.024 kg; Código LER 17 02 03; Massa do elemento 1 kg; Volume 0.001667 m3

**mt08eft010a** m² Painel de aglomerado, hidrófugo, de 19 mm de espessura
Dados técnicos: Custo energético 428.419 MJ; Emissão de CO2 5.464 kg; Código LER 17 02 01; Massa do elemento 13.01 kg; Volume 0.011827 m3

**mt32war060** m² Lona impermeável de protecção
Dados técnicos: Custo energético 33.908 MJ; Emissão de CO2 1.684 kg; Código LER 17 02 03; Massa do elemento 0.3 kg; Volume 0.0005 m3
Resíduos:
- embalagem: re170203 Plástico; rendimento 0.05 kg
