# Aluguer de conduta de entulho

- Propriedade do ficheiro: CYPE Ingenieros S.A.
- Formato: FIEBDC-3/2016
- Programa: Gerador de preços para construção civil. CYPE Ingenieros, S.A.
- Data: 23/05/2024
- Moeda: EUR
- Custos indirectos: 3 %
- IVA: 23 %

## 0 Trabalhos prévios

### 0V Descarga de resíduos

#### 0VB Conduta de entulho

**0VB010** Ud Aluguer de conduta de entulho.
Aluguer mensal de conduta de entulho de PVC de 10 m de comprimento, formado por peças tronco-cónicas de 38 a 51 cm de diâmetro interior, unidas entre si com correntes. Inclusive boca de descarga superior, bocas de descarga lateral em pisos intermédios, suportes de fixação da conduta e fecho de segurança.
Inclui: Revisão periódica para garantir a sua estabilidade e condições de segurança.
Critério de medição de projecto: Número de unidades previstas, segundo documentação gráfica de Projecto.
Critério de medição de obra: Amortização em forma de aluguer mensal, segundo as condições definidas no contrato subscrito com a empresa fornecedora.

| Código | Un | Descrição | Rendimento | Preço | Importância |
|---|---|---|---|---|---|
| mt51bde010 | Ud | Aluguer mensal de 1 m de conduta de entulho, de PVC, formada por peças tronco-cónicas de 38 a 51 cm de diâmetro interior, unidas entre si com corrente, com boca de descarga superior, bocas de descarga lateral para pisos intermédios, suportes de fixação e fecho de segurança. (material) | 10 | 14.4 | 144.000 |
| % | % | Custos directos complementares | 2 % | 144.000 | 2.880 |
|  |  | Custos directos |  |  | 146.880 |
