# Demolição de escada de madeira

- Propriedade do ficheiro: CYPE Ingenieros S.A.
- Formato: FIEBDC-3/2016
- Programa: Gerador de preços para construção civil. CYPE Ingenieros, S.A.
- Data: 28/03/2024
- Moeda: EUR
- Custos indirectos: 3 %
- IVA: 23 %

## D Demolições

### DE Estruturas

#### DEM Madeira

**DEM060** m² Demolição de escada de madeira.
Demolição de escada de estrutura, degraus e guarda de madeira, com meios manuais e motosserra, e carga manual para camião ou contentor.
Inclui: Demolição do elemento. Fragmentação do entulho em peças manejáveis. Remoção e acumulação de entulho. Limpeza dos restos da obra. Carga manual de entulho para camião ou contentor.
Critério de medição de projecto: Superfície medida segundo documentação gráfica de Projecto.
Critério de medição de obra: Medir-se-á a superfície realmente demolida segundo especificações de Projecto.

| Código | Un | Descrição | Rendimento | Preço | Importância |
|---|---|---|---|---|---|
| mq09sie010 | h | Motoserra a gasolina, de 50 cm de espada e 2 kW de potência. (equipamento) | 0.522 | 3.36 | 1.754 |
| mo112 | h | Operário especializado construção. (mão de obra) | 0.558 | 21.98 | 12.265 |
| mo113 | h | Operário não qualificado construção. (mão de obra) | 0.186 | 21.45 | 3.990 |
| % | % | Custos directos complementares | 2 % | 18.009 | 0.360 |
|  |  | Custos directos |  |  | 18.369 |

Resíduos:
- demolição: ruo170201 Madeira. (componente de resíduo); rendimento 23.875 kg; Código LER 17 02 01; Massa do elemento 1 kg; Volume 0.000909 m3
