# Demolição de padieira pré-fabricada

- Propriedade do ficheiro: CYPE Ingenieros S.A.
- Formato: FIEBDC-3/2016
- Programa: Gerador de preços para construção civil. CYPE Ingenieros, S.A.
- Data: 28/03/2024
- Moeda: EUR
- Custos indirectos: 3 %
- IVA: 23 %

## D Demolições

### DH Remates

#### DHE Exteriores

**DHE040** m Demolição de padieira pré-fabricada.
Demolição de padieira, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.248 | 22.68 | 5.625 |
| mo113 | h | Operário não qualificado construção. (mão de obra) | 0.248 | 21.45 | 5.320 |
| % | % | Custos directos complementares | 2 % | 10.945 | 0.219 |
|  |  | Custos directos |  |  | 11.164 |

Resíduos:
- demolição: ruo170904 Mistura de resíduos de construção e demolição não abrangidos em 17 09 01, 17 09 02 e 17 09 03. (componente de resíduo); rendimento 11 kg; Código LER 17 09 04; Massa do elemento 1 kg; Volume 0.000667 m3
