# Desmontagem de tubagem de distribuição de água

- Propriedade do ficheiro: CYPE Ingenieros S.A.
- Formato: FIEBDC-3/2016
- Programa: Gerador de preços para construção civil. CYPE Ingenieros, S.A.
- Data: 23/10/2024
- Moeda: EUR
- Custos indirectos: 3 %
- IVA: 23 %

## D Demolições

### DI Instalações

#### DIF Abastecimento de água

**DIF103** m Desmontagem de tubagem de distribuição de água.
Desmontagem de tubagem de distribuição de água, colocada superficialmente, de qualquer classe de material e secção, com meios manuais, e carga manual para camião ou contentor.
Critérios considerados na determinação do preço da unidade de obra: O preço inclui o desmontagem dos acessórios, das peças especiais e dos sistemas de fixação.
Inclui: Desmontagem do elemento. Obturação das tubagens ligadas à instalação. Remoção e armazenamento do material desmontado. Limpeza dos restos da obra. Carga manual do material desmontado e restos da obra para camião ou contentor.
Critério de medição de projecto: Comprimento medido segundo documentação gráfica de Projecto.
Critério de medição de obra: Será medido o comprimento realmente desmontado segundo especificações de Projecto.

| Código | Un | Descrição | Rendimento | Preço | Importância |
|---|---|---|---|---|---|
| mo113 | h | Operário não qualificado construção. (mão de obra) | 0.222 | 21.45 | 4.762 |
| % | % | Custos directos complementares | 2 % | 4.762 | 0.095 |
|  |  | Custos directos |  |  | 4.857 |

Resíduos:
- demolição: ruo170407 Mistura de metais. (componente de resíduo); rendimento 1.025 kg; Código LER 17 04 07; Massa do elemento 1 kg; Volume 0.000667 m3
