# Desmontagem de boca de incêndio armada (BIA)

- Propriedade do ficheiro: CYPE Ingenieros S.A.
- Formato: FIEBDC-3/2016
- Programa: Gerador de preços para construção civil. CYPE Ingenieros, S.A.
- Data: 11/06/2024
- Moeda: EUR
- Custos indirectos: 3 %
- IVA: 23 %

## D Demolições

### DI Instalações

#### DIO Contra incêndios

**DIO103** Ud Desmontagem de boca de incêndio armada (BIA).
Desmontagem de boca de incêndio armada (BIA) fixada na superfície do paramento, com meios manuais, e recuperação de material para montagem posterior no mesmo local, sendo a ordem de execução do processo inversa à da sua instalação, sem deteriorar os elementos construtivos aos quais possa estar fixada, e carga manual para camião ou contentor.
Inclui: Desmontagem do elemento. Classificação e etiquetagem. Armazenamento dos materiais a reutilizar. Reposição e ligação do elemento. Remoção e acumulação dos restos de obra. Limpeza dos restos da obra. Carga manual dos restos de obra para camião ou contentor. Montagem, ligação e verificação do seu correcto funcionamento.
Critério de medição de projecto: Número de unidades previstas, segundo documentação gráfica de Projecto.
Critério de medição de obra: Será medido o número de unidades realmente desmontadas e repostas segundo especificações de Projecto.

| Código | Un | Descrição | Rendimento | Preço | Importância |
|---|---|---|---|---|---|
| mo107 | h | Ajudante de canalizador. (mão de obra) | 1.1 | 22.09 | 24.299 |
| % | % | Custos directos complementares | 2 % | 24.299 | 0.486 |
|  |  | Custos directos |  |  | 24.785 |
