# Desmontagem de boca de alimentação em fachada, de coluna seca

- Propriedade do ficheiro: CYPE Ingenieros S.A.
- Formato: FIEBDC-3/2016
- Programa: Gerador de preços para construção civil. CYPE Ingenieros, S.A.
- Data: 23/10/2024
- Moeda: EUR
- Custos indirectos: 3 %
- IVA: 23 %

## D Demolições

### DI Instalações

#### DIO Contra incêndios

**DIO040** Ud Desmontagem de boca de alimentação em fachada, de coluna seca.
Desmontagem de boca de alimentação de coluna seca com aro e porta, localizada em fachada de edifício, com meios manuais, sem deteriorar os elementos construtivos aos quais possa estar fixada, e carga manual para camião ou contentor.
Inclui: Desmontagem do elemento. Obturação das tubagens ligadas ao elemento. Remoção e armazenamento do material desmontado. Limpeza dos restos da obra. Carga manual do material desmontado e restos da obra para camião ou contentor.
Critério de medição de projecto: Número de unidades previstas, segundo documentação gráfica de Projecto.
Critério de medição de obra: Será medido o número de unidades realmente desmontadas segundo especificações de Projecto.

| Código | Un | Descrição | Rendimento | Preço | Importância |
|---|---|---|---|---|---|
| mo008 | h | Oficial de 1ª canalizador. (mão de obra) | 1.222 | 23.31 | 28.485 |
| mo107 | h | Ajudante de canalizador. (mão de obra) | 1.222 | 22.09 | 26.994 |
| % | % | Custos directos complementares | 2 % | 55.479 | 1.110 |
|  |  | Custos directos |  |  | 56.589 |

Resíduos:
- demolição: ruo170402 Alumínio. (componente de resíduo); rendimento 2.015 kg; Código LER 17 04 02; Massa do elemento 1 kg; Volume 0.000667 m3
- demolição: ruo170405 Ferro e aço. (componente de resíduo); rendimento 2.025 kg; Código LER 17 04 05; Massa do elemento 1 kg; Volume 0.000476 m3
