# Demolição de pavimento exterior de seixos rolados

- Propriedade do ficheiro: CYPE Ingenieros S.A.
- Formato: FIEBDC-3/2016
- Programa: Gerador de preços para construção civil. CYPE Ingenieros, S.A.
- Data: 23/05/2024
- Moeda: EUR
- Custos indirectos: 3 %
- IVA: 23 %

## D Demolições

### DM Pavimentos

#### DMX Pavimentos exteriores

**DMX060** m² Demolição de pavimento exterior de seixos rolados.
Demolição de pavimento exterior de seixo rolado, através de retroescavadora com martelo demolidor, e carga mecânica para camião ou contentor.
Critérios considerados na determinação do preço da unidade de obra: O preço não inclui a demolição da base suporte.
Inclui: Demolição do elemento. Fragmentação do entulho em peças manejáveis. Remoção e acumulação de entulho. Limpeza dos restos da obra. Carga mecânica de entulho para camião ou contentor.
Critério de medição de projecto: Superfície medida segundo documentação gráfica de Projecto.
Critério de medição de obra: Medir-se-á a superfície realmente demolida segundo especificações de Projecto.

| Código | Un | Descrição | Rendimento | Preço | Importância |
|---|---|---|---|---|---|
| mq01exn050c | h | Retroescavadora sobre pneus, de 85 kW, com martelo demolidor. (equipamento) | 0.035 | 72.8 | 2.548 |
| mq01ret010 | h | Miniretroescavadora sobre pneus de 15 kW. (equipamento) | 0.017 | 45.86 | 0.780 |
| mo113 | h | Operário não qualificado construção. (mão de obra) | 0.012 | 21.45 | 0.257 |
| % | % | Custos directos complementares | 2 % | 3.585 | 0.072 |
|  |  | Custos directos |  |  | 3.657 |

Resíduos:
- demolição: ruo170101 Betão (betões, argamassas e pré-fabricados). (componente de resíduo); rendimento 161 kg; Código LER 17 01 01; Massa do elemento 1 kg; Volume 0.000667 m3
- demolição: ruo170504 Solos e rochas não abrangidos em 17 05 03. (componente de resíduo); rendimento 60 kg; Código LER 17 05 04; Massa do elemento 1 kg; Volume 0.000625 m3
