# Desmontagem de divisória

- Propriedade do ficheiro: CYPE Ingenieros S.A.
- Formato: FIEBDC-3/2016
- Programa: Gerador de preços para construção civil. CYPE Ingenieros, S.A.
- Data: 28/03/2024
- Moeda: EUR
- Custos indirectos: 3 %
- IVA: 23 %

## D Demolições

### DP Divisões e protecções

#### DPM Divisórias amovíveis

**DPM010** m² Desmontagem de divisória.
Desmontagem de divisória separadora opaca constituída por painéis de aço, alumínio, madeira, PVC ou similar, com meios manuais, sem deteriorar os elementos construtivos aos quais está fixada, e carga manual para camião ou contentor.
Inclui: Desmontagem do elemento. Remoção e armazenamento do material desmontado. Limpeza dos restos da obra. Carga manual do material desmontado e restos da obra para camião ou contentor.
Critério de medição de projecto: Superfície medida segundo documentação gráfica de Projecto.
Critério de medição de obra: Será medida a superfície realmente desmontada segundo especificações de Projecto.

| Código | Un | Descrição | Rendimento | Preço | Importância |
|---|---|---|---|---|---|
| mo011 | h | Oficial de 1ª montador. (mão de obra) | 0.202 | 23.31 | 4.709 |
| mo080 | h | Ajudante de montador. (mão de obra) | 0.202 | 22.13 | 4.470 |
| % | % | Custos directos complementares | 2 % | 9.179 | 0.184 |
|  |  | Custos directos |  |  | 9.363 |

Resíduos:
- demolição: ruo170904 Mistura de resíduos de construção e demolição não abrangidos em 17 09 01, 17 09 02 e 17 09 03. (componente de resíduo); rendimento 7.875 kg; Código LER 17 09 04; Massa do elemento 1 kg; Volume 0.000667 m3
