# Remoção de camada de protecção de terra vegetal em cobertura plana ajardinada

- Propriedade do ficheiro: CYPE Ingenieros S.A.
- Formato: FIEBDC-3/2016
- Programa: Gerador de preços para construção civil. CYPE Ingenieros, S.A.
- Data: 28/03/2024
- Moeda: EUR
- Custos indirectos: 3 %
- IVA: 23 %

## D Demolições

### DQ Coberturas

#### DQP Camada de protecção em coberturas planas

**DQP040** m² Remoção de camada de protecção de terra vegetal em cobertura plana ajardinada.
Remoção de camada de protecção formada por 25 cm de espessura de terra vegetal e vegetação existente em cobertura plana ajardinada, com meios manuais, e carga manual para camião ou contentor.
Inclui: Remoção da terra e da vegetação. Armazenamento do material removido. Limpeza dos restos da obra. Carga manual do material removido e restos da obra para camião ou contentor.
Critério de medição de projecto: Superfície medida segundo documentação gráfica de Projecto.
Critério de medição de obra: Será medida a superfície realmente desmontada segundo especificações de Projecto.

| Código | Un | Descrição | Rendimento | Preço | Importância |
|---|---|---|---|---|---|
| mo113 | h | Operário não qualificado construção. (mão de obra) | 0.143 | 21.45 | 3.067 |
| % | % | Custos directos complementares | 2 % | 3.067 | 0.061 |
|  |  | Custos directos |  |  | 3.128 |

Resíduos:
- demolição: ruo170504 Solos e rochas não abrangidos em 17 05 03. (componente de resíduo); rendimento 512.5 kg; Código LER 17 05 04; Massa do elemento 1 kg; Volume 0.000625 m3
- demolição: ruo200201 Resíduos biodegradáveis. (componente de resíduo); rendimento 1 kg; Código LER 20 02 01; Massa do elemento 1 kg; Volume 0.000667 m3
