# Eliminação de revestimento de gesso

- Propriedade do ficheiro: CYPE Ingenieros S.A.
- Formato: FIEBDC-3/2016
- Programa: Gerador de preços para construção civil. CYPE Ingenieros, S.A.
- Data: 23/05/2024
- Moeda: EUR
- Custos indirectos: 3 %
- IVA: 23 %

## D Demolições

### DR Revestimentos

#### DRF Revestimentos contínuos

**DRF020** m² Eliminação de revestimento de gesso.
Eliminação de revestimento de gesso aplicado sobre paramento vertical de até 3 m de altura, com meios manuais, sem deteriorar a superfície suporte, que ficará a descoberto e preparada para o seu revestimento posterior, e carga manual para camião ou contentor.
Inclui: Eliminação do revestimento. Remoção e acumulação de entulho. Limpeza dos restos da obra. Carga manual de entulho para camião ou contentor.
Critério de medição de projecto: Superfície medida segundo documentação gráfica de Projecto.
Critério de medição de obra: Medir-se-á a superfície realmente demolida segundo especificações de Projecto.

| Código | Un | Descrição | Rendimento | Preço | Importância |
|---|---|---|---|---|---|
| mo113 | h | Operário não qualificado construção. (mão de obra) | 0.431 | 21.45 | 9.245 |
| % | % | Custos directos complementares | 2 % | 9.245 | 0.185 |
|  |  | Custos directos |  |  | 9.430 |

Resíduos:
- demolição: ruo170802 Materiais de construção à base de gesso não abrangidos em 17 08 01. (componente de resíduo); rendimento 17.25 kg; Código LER 17 08 02; Massa do elemento 1 kg; Volume 0.001 m3
