# Limpeza de superfície de elemento estrutural de madeira

- Propriedade do ficheiro: CYPE Ingenieros S.A.
- Formato: FIEBDC-3/2016
- Programa: Gerador de preços para construção civil. CYPE Ingenieros, S.A.
- Data: 28/03/2024
- Moeda: EUR
- Custos indirectos: 3 %
- IVA: 23 %

## E Estruturas

### EM Madeira

#### EMK Preparação da superfície

**EMK010** m² Limpeza de superfície de elemento estrutural de madeira.
Limpeza superficial de elemento estrutural de madeira, eliminando o pó e as partículas soltas de sujidade, com meios manuais. Incluindo armazenamento, remoção e carga manual de restos para camião ou contentor.
Inclui: Limpeza da superfície. Remoção e acumulação dos restos gerados. Carga manual do entulho gerado para camião ou contentor.
Critério de medição de projecto: Superfície medida segundo documentação gráfica de Projecto.
Critério de medição de obra: Medir-se-á a superfície realmente executada segundo especificações de Projecto.

| Código | Un | Descrição | Rendimento | Preço | Importância |
|---|---|---|---|---|---|
| mo058 | h | Ajudante de carpinteiro. (mão de obra) | 0.123 | 22.27 | 2.739 |
| % | % | Custos directos complementares | 2 % | 2.739 | 0.055 |
|  |  | Custos directos |  |  | 2.794 |
