# Painel sandwich para laje, sobre estrutura de madeira

- Propriedade do ficheiro: CYPE Ingenieros S.A.
- Formato: FIEBDC-3/2016
- Programa: Gerador de preços para construção civil. CYPE Ingenieros, S.A.
- Data: 28/03/2024
- Moeda: EUR
- Custos indirectos: 3 %
- IVA: 23 %

## E Estruturas

### EM Madeira

#### EMT Painéis estruturais

**EMT050** m² Painel sandwich para laje, sobre estrutura de madeira.
Painel sandwich com encaixe macho-fêmea nas quatro faces, composto de: face exterior de placa de gesso reforçado com fibras, de 12 mm de espessura, núcleo isolante de espuma de poliestireno extrudido de 40 mm de espessura e face interior de placa de gesso reforçado com fibras, de 12 mm de espessura, de 2400x550 mm, transmissão térmica 0,774 W/(m²°C), Euroclasse B-s1, d0 de reacção ao fogo, segundo NP EN 13501-1, fixado com parafusos auto-roscantes de cabeça escareada, de aço galvanizado, sobre estrutura de madeira, com um vão entre apoios de 40 cm, para laje.
Critérios considerados na determinação do preço da unidade de obra: O preço não inclui o pavimento.
Inclui: Marcação e corte dos painéis. Colocação e fixação do painel sandwich.
Critério de medição de projecto: Superfície medida segundo documentação gráfica de Projecto.
Critério de medição de obra: Medir-se-á a superfície realmente executada segundo especificações de Projecto.

| Código | Un | Descrição | Rendimento | Preço | Importância |
|---|---|---|---|---|---|
| mt13pst100h | Ud | Parafuso auto-roscante de cabeça escareada, de aço galvanizado, de 6 mm de diâmetro e 110 mm de comprimento. (material) | 16 | 0.41 | 6.560 |
| mt13pst040hh | m² | Painel sandwich com encaixe macho-fêmea nas quatro faces, composto de: face exterior de placa de gesso reforçado com fibras, de 12 mm de espessura, núcleo isolante de espuma de poliestireno extrudido de 40 mm de espessura e face interior de placa de gesso reforçado com fibras, de 12 mm de espessura, de 2400x550 mm, transmissão térmica 0,774 W/(m²°C), Euroclasse B-s1, d0 de reacção ao fogo, segundo NP EN 13501-1. (material) | 1.05 | 46.06 | 48.363 |
| mo054 | h | Oficial de 1ª montador de isolamentos. (mão de obra) | 0.246 | 23.31 | 5.734 |
| mo101 | h | Ajudante de montador de isolamentos. (mão de obra) | 0.246 | 22.13 | 5.444 |
| % | % | Custos directos complementares | 2 % | 66.101 | 1.322 |
|  |  | Custos directos |  |  | 67.423 |

Resíduos:
- colocação: mt13pst100h Parafuso auto-roscante de cabeça escareada, de aço galvanizado, de 6 mm de diâmetro e 110 mm de comprimento; factor de resíduo 0.00390476
- colocação: mt13pst040hh; factor de resíduo 0.0218837

## Recursos

**mt13pst100h** Ud Parafuso auto-roscante de cabeça escareada, de aço galvanizado, de 6 mm de diâmetro e 110 mm de comprimento
Dados técnicos: Custo energético 0.551 MJ; Emissão de CO2 0.056 kg; Código LER 17 04 05; Massa do elemento 0.021 kg; Volume 0.00001 m3
Resíduos:
- embalagem: re150101 Embalagens de papel e cartão. (componente de resíduo); rendimento 0.001 kg; Código LER 15 01 01; Massa do elemento 1 kg; Volume 0.001333 m3

**mt13pst040hh** m² Painel sandwich com encaixe macho-fêmea nas quatro faces
Dados técnicos: Custo energético 1.714 MJ; Emissão de CO2 30.055 kg; Código LER 17 08 02; Massa do elemento 30.03 kg; Volume 0.03003 m3
Resíduos:
- embalagem: re170203 Plástico. (componente de resíduo); rendimento 0.005 kg; Código LER 17 02 03; Massa do elemento 1 kg; Volume 0.001667 m3
