# Coroamento de fachada ligeira

- Propriedade do ficheiro: CYPE Ingenieros S.A.
- Formato: FIEBDC-3/2016
- Programa: Gerador de preços para construção civil. CYPE Ingenieros, S.A.
- Data: 23/05/2024
- Moeda: EUR
- Custos indirectos: 3 %
- IVA: 23 %

## F Fachadas, divisões e protecções

### FL Fachadas ligeiras

#### FLY Sistemas de fachada ligeira

**FLY100** m Coroamento de fachada ligeira.
Coroamento de fachada ligeira, de chapa dobrada de aço inoxidável AISI 304, de 1,5 mm de espessura e 500 mm de desenvolvimento, acabamento mate, fixada com parafusos ocultos. Inclusive peças de aço e cordão de silicone neutro para a vedação de juntas.
Inclui: Marcação. Colocação e fixação. Vedação de juntas.
Critério de medição de projecto: Comprimento medido segundo documentação gráfica de Projecto.
Critério de medição de obra: Medir-se-á o comprimento realmente executado segundo especificações de Projecto.

| Código | Un | Descrição | Rendimento | Preço | Importância |
|---|---|---|---|---|---|
| mt07ala210b | kg | Peça de aço EN 10025 S275JO, composta por perfis laminados a quente das séries L, LD, T, redondo, quadrado, rectangular e chapa, trabalhado em oficina, acabamento galvanizado a quente. (material) | 2.844 | 4.73 | 13.452 |
| mt12www010d | m | Chapa dobrada de aço inoxidável AISI 304, de 1,5 mm de espessura e 500 mm de desenvolvimento, acabamento mate. (material) | 1 | 16.74 | 16.740 |
| mt12ppl016 | Ud | Parafuso auto-roscante protegido contra a oxidação. (material) | 4 | 0.04 | 0.160 |
| mt15sja100 | Ud | Cartucho de pasta de silicone neutro. (material) | 0.15 | 3.13 | 0.470 |
| mo052 | h | Oficial de 1ª montador de sistemas de fachadas pré-fabricadas. (mão de obra) | 0.535 | 23.31 | 12.471 |
| mo099 | h | Ajudante de montador de sistemas de fachadas pré-fabricadas. (mão de obra) | 0.535 | 22.13 | 11.840 |
| % | % | Custos directos complementares | 2 % | 55.133 | 1.103 |
|  |  | Custos directos |  |  | 56.236 |

Resíduos:
- colocação: mt07ala210b; factor de resíduo 0.0045
- colocação: mt12ppl016 Parafuso auto-roscante protegido contra a oxidação; factor de resíduo 0.00538462
- colocação: mt15sja100 Cartucho de pasta de silicone neutro; factor de resíduo 0.06

## Recursos

**mt07ala210b** kg Peça de aço EN 10025 S275JO
Dados técnicos: Custo energético 9.830 MJ; Emissão de CO2 0.510 kg; Código LER 17 04 05; Massa do elemento 1 kg; Volume 0.000476 m3

**mt12ppl016** Ud Parafuso auto-roscante protegido contra a oxidação
Dados técnicos: Custo energético 0.062 MJ; Emissão de CO2 0.010 kg; Código LER 17 04 05; Massa do elemento 0.0013 kg
Resíduos:
- embalagem: re150101 Embalagens de papel e cartão. (componente de resíduo); rendimento 0.001 kg; Código LER 15 01 01; Massa do elemento 1 kg; Volume 0.001333 m3

**mt15sja100** Ud Cartucho de pasta de silicone neutro
Dados técnicos: Custo energético 87.088 MJ; Emissão de CO2 3.667 kg; Código LER 17 09 04; Massa do elemento 0.45 kg; Volume 0.0003 m3
Resíduos:
- embalagem: re170203 Plástico. (componente de resíduo); rendimento 0.1 kg; Código LER 17 02 03; Massa do elemento 1 kg; Volume 0.001667 m3
