# Envidraçado interior fixo, sem perfis verticais

- Propriedade do ficheiro: CYPE Ingenieros S.A.
- Formato: FIEBDC-3/2016
- Programa: Gerador de preços para construção civil. CYPE Ingenieros, S.A.
- Data: 23/05/2024
- Moeda: EUR
- Custos indirectos: 3 %
- IVA: 23 %

## F Fachadas, divisões e protecções

### FU Envidraçados

#### FUD Envidraçados interiores

**FUD020** Ud Envidraçado interior fixo, sem perfis verticais.
Envidraçado interior fixo, sem perfis verticais, de 500 cm de largura e 250 cm de altura total, formado por: perfis de alumínio lacado cor branca e vidro laminado de segurança, 4+4 mm, incolor, classificação de prestações 2B2, segundo EN 12600.
Inclui: Marcação dos pontos de fixação. Aprumo, nivelamento e fixação dos perfis que formam a estrutura. Colocação e fixação das folhas de vidro. Tratamento de juntas. Remate do perímetro do elemento, pelas duas faces.
Critério de medição de projecto: Número de unidades previstas, segundo documentação gráfica de Projecto.
Critério de medição de obra: Medir-se-á o número de unidades realmente executadas segundo especificações de Projecto.

| Código | Un | Descrição | Rendimento | Preço | Importância |
|---|---|---|---|---|---|
| mt21csy030a | m | Perfil composto de alumínio, lacado cor branca. (material) | 5.25 | 20.17 | 105.893 |
| mt21csy030g | m | Perfil superior de alumínio, lacado cor branca. (material) | 5.25 | 10.35 | 54.338 |
| mt21csy030m | m | Perfil de remate lateral de alumínio, lacado cor branca. (material) | 4.375 | 3.33 | 14.569 |
| mt21ves010na | m² | Vidro laminado de segurança, composto por dois vidros de 4 mm de espessura unidos com um filme incolor de polivinil butiral, de 0,38 mm de espessura, classificação de prestações 2B2, segundo EN 12600. Segundo NP EN ISO 12543-2 e EN 14449 (material) | 13.125 | 31.61 | 414.881 |
| mt21csy035c | m | Junta de envidraçado de 4 mm de espessura, para envidraçado interior fixo. (material) | 20 | 0.8 | 16.000 |
| mt21csy036a | Ud | Junta de união entre folhas de vidro, de policarbonato, para envidraçado interior fixo. (material) | 4.375 | 14.15 | 61.906 |
| mo011 | h | Oficial de 1ª montador. (mão de obra) | 2.556 | 23.31 | 59.580 |
| mo080 | h | Ajudante de montador. (mão de obra) | 2.556 | 22.13 | 56.564 |
| % | % | Custos directos complementares | 2 % | 783.731 | 15.675 |
|  |  | Custos directos |  |  | 799.406 |

Resíduos:
- colocação: mt21csy030a Perfil composto de alumínio, lacado cor branca; factor de resíduo 0.024
- colocação: mt21csy030g Perfil superior de alumínio, lacado cor branca; factor de resíduo 0.024
- colocação: mt21csy030m Perfil de remate lateral de alumínio, lacado cor branca; factor de resíduo 0.048
- colocação: mt21ves010na; factor de resíduo 0.011

## Recursos

**mt21csy030a** m Perfil composto de alumínio, lacado cor branca
Dados técnicos: Custo energético 264.977 MJ; Emissão de CO2 19.485 kg; Código LER 17 04 02; Massa do elemento 2.36 kg; Volume 0.001573 m3
Resíduos:
- embalagem: re170203 Plástico. (componente de resíduo); rendimento 0.008 kg; Código LER 17 02 03; Massa do elemento 1 kg; Volume 0.001667 m3

**mt21csy030g** m Perfil superior de alumínio, lacado cor branca
Dados técnicos: Custo energético 264.977 MJ; Emissão de CO2 19.485 kg; Código LER 17 04 02; Massa do elemento 2.36 kg; Volume 0.001573 m3
Resíduos:
- embalagem: re170203 Plástico; rendimento 0.008 kg

**mt21csy030m** m Perfil de remate lateral de alumínio, lacado cor branca
Dados técnicos: Custo energético 264.686 MJ; Emissão de CO2 19.470 kg; Código LER 17 04 02; Massa do elemento 2.36 kg; Volume 0.001573 m3
Resíduos:
- embalagem: re170203 Plástico; rendimento 0.005 kg

**mt21ves010na** m² Vidro laminado de segurança
Dados técnicos: Custo energético 299.887 MJ; Emissão de CO2 22.430 kg; Código LER 17 02 02; Massa do elemento 20 kg; Volume 0.02 m3
Resíduos:
- embalagem: re170604 Materiais de isolamento não abrangidos em 17 06 01 e 17 06 03. (componente de resíduo); rendimento 0.013 kg; Código LER 17 06 04; Massa do elemento 1 kg; Volume 0.001667 m3

**mt21csy036a** Ud Junta de união entre folhas de vidro, de policarbonato, para envidraçado interior fixo
Dados técnicos: Custo energético 46.022 MJ; Emissão de CO2 3.208 kg
Resíduos:
- embalagem: re150101 Embalagens de papel e cartão. (componente de resíduo); rendimento 0.072 kg; Código LER 15 01 01; Massa do elemento 1 kg; Volume 0.001333 m3
