# Perfil de transição entre pavimentos a diferentes níveis, de aço inoxidável

- Propriedade do ficheiro: CYPE Ingenieros S.A.
- Formato: FIEBDC-3/2016
- Programa: Gerador de preços para construção civil. CYPE Ingenieros, S.A.
- Data: 11/06/2024
- Moeda: EUR
- Custos indirectos: 3 %
- IVA: 23 %

## H Remates e trabalhos auxiliares

### HD Perfis decorativos

#### HDS Perfis para juntas entre pavimentos

**HDS040** m Perfil de transição entre pavimentos a diferentes níveis, de aço inoxidável.
Perfil de transição entre pavimentos a diferentes níveis, de aço inoxidável AISI 304, com superfície lisa, de 35 mm de largura para salvar desníveis entre 1 e 5 mm. COLOCAÇÃO: com parafusos.
Inclui: Preparação da superfície suporte. Marcação. Corte e preparação. Colocação e fixação.
Critério de medição de projecto: Comprimento medido segundo documentação gráfica de Projecto. Não foi incrementada a medição por perdas, uma vez que na composição se considerou 5% a mais.
Critério de medição de obra: Medir-se-á o comprimento realmente executado segundo especificações de Projecto.

| Código | Un | Descrição | Rendimento | Preço | Importância |
|---|---|---|---|---|---|
| mt18jpc080a | m | Perfil de transição entre pavimentos a diferentes níveis, de aço inoxidável AISI 304, com superfície lisa, de 35 mm de largura para salvar desníveis entre 1 e 5 mm, com furos para aparafusar à superfície suporte e parafusos. (material) | 1.05 | 4.35 | 4.568 |
| mo023 | h | Oficial de 1ª ladrilhador. (mão de obra) | 0.059 | 22.68 | 1.338 |
| % | % | Custos directos complementares | 2 % | 5.906 | 0.118 |
|  |  | Custos directos |  |  | 6.024 |

Resíduos:
- colocação: mt18jpc080a; factor de resíduo 0.0058303

## Recursos

**mt18jpc080a** m Perfil de transição entre pavimentos a diferentes níveis
Dados técnicos: Custo energético 8.603 MJ; Emissão de CO2 1.192 kg; Código LER 17 04 05; Massa do elemento 0.165 kg; Volume 0.000079 m3
Resíduos:
- embalagem: re170203 Plástico. (componente de resíduo); rendimento 0.008 kg; Código LER 17 02 03; Massa do elemento 1 kg; Volume 0.001667 m3
