# Cabo bus de comunicações

- Propriedade do ficheiro: CYPE Ingenieros S.A.
- Formato: FIEBDC-3/2016
- Programa: Gerador de preços para construção civil. CYPE Ingenieros, S.A.
- Data: 29/03/2024
- Moeda: EUR
- Custos indirectos: 3 %
- IVA: 23 %

## I Instalações

### IB Sistemas de climatização

#### IBL Sistema VRF (Mitsubishi Electric)

**IBL695** m Cabo bus de comunicações.
Cabo bus de comunicações, blindado, de 2 fios, de 1,5 mm² de secção por fio.
Critérios considerados na determinação do preço da unidade de obra: O preço não inclui a canalização.
Inclui: Colocação do cabo. Ligação.
Critério de medição de projecto: Comprimento medido segundo documentação gráfica de Projecto.
Critério de medição de obra: Medir-se-á o comprimento realmente executado segundo especificações de Projecto.

| Código | Un | Descrição | Rendimento | Preço | Importância |
|---|---|---|---|---|---|
| mt42mee750a | m | Cabo bus de comunicações, blindado, de 2 fios, de 1,5 mm² de secção por fio. (material) | 1 | 8 | 8.000 |
| mo005 | h | Oficial de 1ª instalador de ar condicionado. (mão de obra) | 0.054 | 23.31 | 1.259 |
| mo104 | h | Ajudante de instalador de ar condicionado. (mão de obra) | 0.054 | 22.09 | 1.193 |
| % | % | Custos directos complementares | 2 % | 10.452 | 0.209 |
|  |  | Custos directos |  |  | 10.661 |

Resíduos:
- colocação: mt42mee750a Cabo bus de comunicações, blindado, de 2 fios, de 1,5 mm² de secção por fio; factor de resíduo 0.011

## Recursos

**mt42mee750a** m Cabo bus de comunicações, blindado, de 2 fios, de 1,5 mm² de secção por fio
Dados técnicos: Custo energético 3.360 MJ; Emissão de CO2 0.130 kg; Código LER 17 04 11; Massa do elemento 0.09 kg; Volume 0.00006 m3
Resíduos:
- embalagem: re150101 Embalagens de papel e cartão. (componente de resíduo); rendimento 0.078 kg; Código LER 15 01 01; Massa do elemento 1 kg; Volume 0.001333 m3
