# Caldeira a gás, colectiva, de condensação, de pé, de chapa de aço

- Propriedade do ficheiro: CYPE Ingenieros S.A.
- Formato: FIEBDC-3/2016
- Programa: Gerador de preços para construção civil. CYPE Ingenieros, S.A.
- Data: 11/06/2024
- Moeda: EUR
- Custos indirectos: 3 %
- IVA: 23 %

## I Instalações

### IC Aquecimento, arrefecimento, climatização e A.Q.S.

#### ICG Caldeiras a gás

**ICG236** Ud Caldeira a gás, colectiva, de condensação, de pé, de chapa de aço.
Caldeira de pé, de condensação, com corpo de chapa de aço, 3 passagens de fumos rodeando completamente o queimador, superfícies de intercâmbio, eficazes e auto-limpáveis, superfícies em contacto com os gases de aço inoxidável e isolamento sonoro integrado, para queimador pressurizado de gás, potência útil 50 kW, peso 294 kg, dimensões 1084x410x1254 mm, com quadro de regulação para a regulação da caldeira em função da temperatura exterior, de um circuito de aquecimento, do circuito de A.Q.S. e do circuito de recirculação de A.Q.S., com sonda de temperatura exterior, construção compacta. Inclusive válvula de segurança, purgadores, pirostato e descarga para sumidouro para o esvaziamento da caldeira e a drenagem da válvula de segurança, sem incluir a conduta para evacuação dos produtos da combustão. Totalmente montada, ligada e colocada em funcionamento pela empresa instaladora para a verificação do seu correcto funcionamento.
Inclui: Marcação. Disposição dos elementos. Montagem da caldeira e dos seus acessórios. Ligação com as redes de abastecimento de água, de gás, de saneamento e eléctrica, e com a conduta de evacuação dos produtos de combustão. Colocação em funcionamento.
Critério de medição de projecto: Número de unidades previstas, segundo documentação gráfica de Projecto.
Critério de medição de obra: Medir-se-á o número de unidades realmente executadas segundo especificações de Projecto.

| Código | Un | Descrição | Rendimento | Preço | Importância |
|---|---|---|---|---|---|
| mt38cbu062ab | Ud | Caldeira de pé, de condensação, com corpo de chapa de aço, 3 passagens de fumos rodeando completamente o queimador, superfícies de intercâmbio, eficazes e auto-limpáveis, superfícies em contacto com os gases de aço inoxidável e isolamento sonoro integrado, para queimador pressurizado de gás, potência útil 50 kW, peso 294 kg, dimensões 1084x410x1254 mm, com quadro de regulação para a regulação da caldeira em função da temperatura exterior, de um circuito de aquecimento, do circuito de A.Q.S. e do circuito de recirculação de A.Q.S., com sonda de temperatura exterior, construção compacta. (material) | 1 | 8229.43 | 8229.430 |
| mt38ccg110a | Ud | Queimador pressurizado modulante para gás, de potência máxima 60 kW, com acendimento electrónico. (material) | 1 | 1050 | 1050.000 |
| mt35tpt010ae | m | Tubo rígido de PVC VD-M de 16 mm de diâmetro exterior e 1,3 mm de espessura. Resistência à compressão 750 N, resistência ao impacto 2 joules, temperatura de trabalho -5°C até 60°C, classificação 3321, segundo NP EN 61386-1 e NP EN 61386-21, com o preço incrementado em 20% relativamente a acessórios e peças especiais. (material) | 10 | 0.31 | 3.100 |
| mt35cep010aa | m | Cabo unipolar H07V-U, sendo a sua tensão atribuída de 450/750 V, reacção ao fogo classe Eca segundo NP EN 50575, com condutor unifilar de cobre classe 1 de 1,5 mm² de secção, com isolamento de PVC. Segundo NP 2356-3. (material) | 20 | 0.08 | 1.600 |
| mt37svs010a | Ud | Válvula de segurança, de latão, com rosca de 1/2" de diâmetro, regulada a 3 bar de pressão. (material) | 1 | 4.42 | 4.420 |
| mt37sgl020d | Ud | Purgador automático de ar com bóia e rosca de 1/2" de diâmetro, corpo e tampa de latão, para uma pressão máxima de funcionamento de 10 bar e uma temperatura máxima de 110°C. (material) | 2 | 8.75 | 17.500 |
| mt38www050 | Ud | Descarga a sumidouro, para a drenagem da válvula de segurança, composto por 1 m de tubo de aço preto de 1/2" e funil descarga, inclusive acessórios e peças especiais. (material) | 1 | 15 | 15.000 |
| mt38www010 | Ud | Material auxiliar para instalações de aquecimento. (material) | 1 | 1.68 | 1.680 |
| mo004 | h | Oficial de 1ª instalador de aquecimento. (mão de obra) | 4.41 | 23.31 | 102.797 |
| mo103 | h | Ajudante de instalador de aquecimento. (mão de obra) | 4.41 | 22.09 | 97.417 |
| % | % | Custos directos complementares | 2 % | 9522.944 | 190.459 |
|  |  | Custos directos |  |  | 9713.403 |

Resíduos:
- colocação: mt35tpt010ae; factor de resíduo 0.0275
- colocação: mt35cep010aa; factor de resíduo 0.0165

## Recursos

**mt38cbu062ab** Ud Caldeira de pé, de condensação
Dados técnicos: Custo energético 8545.743 MJ; Emissão de CO2 720.532 kg
Resíduos:
- embalagem: re150101 Embalagens de papel e cartão. (componente de resíduo); rendimento 2.997 kg; Código LER 15 01 01; Massa do elemento 1 kg; Volume 0.001333 m3
- embalagem: re170201 Madeira. (componente de resíduo); rendimento 0.707 kg; Código LER 17 02 01; Massa do elemento 1 kg; Volume 0.000909 m3

**mt35tpt010ae** m Tubo rígido de PVC VD-M de 16 mm de diâmetro exterior e 1,3 mm de espessura. Resistência à compressão 750 N
Dados técnicos: Custo energético 7.750 MJ; Emissão de CO2 0.385 kg; Código LER 17 02 03; Massa do elemento 0.08 kg; Volume 0.000133 m3

**mt35cep010aa** m Cabo unipolar H07V-U
Dados técnicos: Custo energético 0.772 MJ; Emissão de CO2 0.069 kg; Código LER 17 04 11; Massa do elemento 0.02 kg; Volume 0.000013 m3
Resíduos:
- embalagem: re150101 Embalagens de papel e cartão; rendimento 0.065 kg

**mt37svs010a** Ud Válvula de segurança, de latão, com rosca de 1/2" de diâmetro, regulada a 3 bar de pressão
Dados técnicos: Custo energético 511.326 MJ; Emissão de CO2 34.399 kg
Resíduos:
- embalagem: re150101 Embalagens de papel e cartão; rendimento 0.072 kg

**mt37sgl020d** Ud Purgador automático de ar com bóia e rosca de 1/2" de diâmetro
Dados técnicos: Custo energético 35.179 MJ; Emissão de CO2 2.421 kg
Resíduos:
- embalagem: re150101 Embalagens de papel e cartão; rendimento 0.072 kg
