# Captador geotérmico horizontal

- Propriedade do ficheiro: CYPE Ingenieros S.A.
- Formato: FIEBDC-3/2016
- Programa: Gerador de preços para construção civil. CYPE Ingenieros, S.A.
- Data: 11/06/2024
- Moeda: EUR
- Custos indirectos: 3 %
- IVA: 23 %

## I Instalações

### IC Aquecimento, arrefecimento, climatização e A.Q.S.

#### ICU Geotermia

**ICU015** m² Captador geotérmico horizontal.
Captador geotérmico horizontal, formado por tubo de polietileno PE 100, de 20 mm de diâmetro exterior e 2 mm de espessura, SDR11, PN=16 atm, colocados com uma separação de 50 cm entre eles, sobre camada de areia de 0 a 5 mm de diâmetro e posterior enchimento com o mesmo material, espessura total da camada 20 cm, sem incluir a escavação nem o posterior enchimento principal da escavação. Incluindo acessórios e peças especiais. Totalmente montado, ligado e testado.
Inclui: Eliminação das terras soltas do fundo da escavação. Marcação do traçado das tubagens, acessórios e peças especiais. Espalhamento da camada de areia. Colocação de tubagens, acessórios e peças especiais. Execução do enchimento com areia.
Critério de medição de projecto: Superfície medida segundo documentação gráfica de Projecto.
Critério de medição de obra: Medir-se-á a superfície realmente executada segundo especificações de Projecto.

| Código | Un | Descrição | Rendimento | Preço | Importância |
|---|---|---|---|---|---|
| mt01ara010a | m³ | Areia com granulometria de 0 a 5 mm de diâmetro, limpa. (material) | 0.2 | 14.3 | 2.860 |
| mt37tpa100ac | m | Tubo de polietileno PE 100, de 20 mm de diâmetro exterior e 2 mm de espessura, SDR11, PN=16 atm, segundo NP EN 12201-2, com o preço incrementado em 10% relativamente a acessórios e peças especiais. (material) | 2 | 0.77 | 1.540 |
| mo004 | h | Oficial de 1ª instalador de aquecimento. (mão de obra) | 0.1 | 23.31 | 2.331 |
| mo103 | h | Ajudante de instalador de aquecimento. (mão de obra) | 0.1 | 22.09 | 2.209 |
| % | % | Custos directos complementares | 2 % | 8.940 | 0.179 |
|  |  | Custos directos |  |  | 9.119 |

Resíduos:
- colocação: mt01ara010a Areia com granulometria de 0 a 5 mm de diâmetro, limpa; factor de resíduo 0.003
- colocação: mt37tpa100ac; factor de resíduo 0.044

## Recursos

**mt01ara010a** m³ Areia com granulometria de 0 a 5 mm de diâmetro, limpa
Dados técnicos: Custo energético 146.250 MJ; Emissão de CO2 7.800 kg; Código LER 01 04 09; Massa do elemento 1950 kg; Volume 1.21875 m3

**mt37tpa100ac** m Tubo de polietileno PE 100
Dados técnicos: Custo energético 21.878 MJ; Emissão de CO2 0.509 kg; Código LER 17 02 03; Massa do elemento 0.12 kg; Volume 0.0002 m3
Resíduos:
- embalagem: re170201 Madeira. (componente de resíduo); rendimento 0.04 kg; Código LER 17 02 01; Massa do elemento 1 kg; Volume 0.000909 m3
