# Unidade ar-água bomba de calor não reversível, para instalação no interior

- Propriedade do ficheiro: CYPE Ingenieros S.A.
- Formato: FIEBDC-3/2016
- Programa: Gerador de preços para construção civil. CYPE Ingenieros, S.A.
- Data: 11/06/2024
- Moeda: EUR
- Custos indirectos: 3 %
- IVA: 23 %

## I Instalações

### IC Aquecimento, arrefecimento, climatização e A.Q.S.

#### ICV Unidades centrais para aquecimento, arrefecimento, climatização e A.Q.S.

**ICV035** Ud Unidade ar-água bomba de calor não reversível, para instalação no interior.
Bomba de calor, ar-água, para aquecimento, potência calorífica nominal de 6,7 kW (temperatura húmida de entrada do ar: 6°C; temperatura de saída da água: 50°C, salto térmico: 5°C), com grupo hidráulico (vaso de expansão de 5 l, pressão nominal disponível de 209,7 kPa) e depósito de inércia de 30 l, caudal de água nominal de 1 m³/h, caudal de ar nominal de 2500 m³/h, pressão de ar nominal de 68,67 Pa e potência sonora de 78,4 dBA; com filtro, termomanómetros, válvula de segurança regulada a 4 bar e purgador automático de ar, com refrigerante R-407C, com controlo de caudal, para instalação no interior. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42bcc040o | Ud | Bomba de calor, ar-água, para aquecimento, potência calorífica nominal de 6,7 kW (temperatura húmida de entrada do ar: 6°C; temperatura de saída da água: 50°C, salto térmico: 5°C), com grupo hidráulico (vaso de expansão de 5 l, pressão nominal disponível de 209,7 kPa) e depósito de inércia de 30 l, caudal de água nominal de 1 m³/h, caudal de ar nominal de 2500 m³/h, pressão de ar nominal de 68,67 Pa e potência sonora de 78,4 dBA; com filtro, termomanómetros, válvula de segurança regulada a 4 bar e purgador automático de ar. (material) | 1 | 4500.13 | 4500.130 |
| mt42www030 | Ud | Detector de fluxo tipo paleta, de aço galvanizado com revestimento de ABS. (material) | 1 | 53 | 53.000 |
| mt37www050c | Ud | União anti-vibração, de borracha, com rosca de 1", para uma pressão máxima de funcionamento de 10 bar. (material) | 2 | 24.69 | 49.380 |
| mt37sve010d | Ud | Válvula de esfera de latão niquelado para enroscar de 1". (material) | 2 | 12.15 | 24.300 |
| mo005 | h | Oficial de 1ª instalador de ar condicionado. (mão de obra) | 7.187 | 23.31 | 167.529 |
| mo104 | h | Ajudante de instalador de ar condicionado. (mão de obra) | 7.187 | 22.09 | 158.761 |
| % | % | Custos directos complementares | 2 % | 4953.100 | 99.062 |
|  |  | Custos directos |  |  | 5052.162 |

## Recursos

**mt42bcc040o** Ud Bomba de calor, ar-água
Dados técnicos: Custo energético 4449.423 MJ; Emissão de CO2 259.826 kg
Resíduos:
- embalagem: re150101 Embalagens de papel e cartão. (componente de resíduo); rendimento 2.564 kg; Código LER 15 01 01; Massa do elemento 1 kg; Volume 0.001333 m3
- embalagem: re170201 Madeira. (componente de resíduo); rendimento 0.654 kg; Código LER 17 02 01; Massa do elemento 1 kg; Volume 0.000909 m3

**mt37www050c** Ud União anti-vibração, de borracha, com rosca de 1", para uma pressão máxima de funcionamento de 10 bar
Dados técnicos: Custo energético 156.178 MJ; Emissão de CO2 13.896 kg
Resíduos:
- embalagem: re150101 Embalagens de papel e cartão; rendimento 0.072 kg

**mt37sve010d** Ud Válvula de esfera de latão niquelado para enroscar de 1"
Dados técnicos: Custo energético 843.399 MJ; Emissão de CO2 56.701 kg
Resíduos:
- embalagem: re150101 Embalagens de papel e cartão; rendimento 0.072 kg
