# Unidade água-água, bomba de calor geotérmica, para aquecimento

- Propriedade do ficheiro: CYPE Ingenieros S.A.
- Formato: FIEBDC-3/2016
- Programa: Gerador de preços para construção civil. CYPE Ingenieros, S.A.
- Data: 11/06/2024
- Moeda: EUR
- Custos indirectos: 3 %
- IVA: 23 %

## I Instalações

### IC Aquecimento, arrefecimento, climatização e A.Q.S.

#### ICV Unidades centrais para aquecimento, arrefecimento, climatização e A.Q.S.

**ICV200** Ud Unidade água-água, bomba de calor geotérmica, para aquecimento.
Bomba de calor, água-água, geotérmica, alimentação monofásica a 230 V, potência calorífica nominal 6,9 kW (temperatura de entrada da água ao condensador 30°C, temperatura de saída da água do condensador 35°C, temperatura de entrada da água o evaporador 10°C, temperatura de saída da água do evaporador 7°C) (COP 4,9), potência sonora 46 dBA, dimensões 1200x690x600 mm, peso 139 kg, para gás R-407C, com bombas de circulação para os circuitos primário e secundário, compressor de tipo scroll, controlo de equilíbrio energético com sonda exterior, ecrã de informação gráfica, resistência eléctrica seleccionável para 2, 4 ou 6 kW, permutador de placas de aço inoxidável, pressostato diferencial de caudal, filtro, manómetros, válvula de segurança e purgador automático de ar. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg005a | Ud | Bomba de calor, água-água, geotérmica, alimentação monofásica a 230 V, potência calorífica nominal 6,9 kW (temperatura de entrada da água ao condensador 30°C, temperatura de saída da água do condensador 35°C, temperatura de entrada da água o evaporador 10°C, temperatura de saída da água do evaporador 7°C) (COP 4,9), potência sonora 46 dBA, dimensões 1200x690x600 mm, peso 139 kg, para gás R-407C, com bombas de circulação para os circuitos primário e secundário, compressor de tipo scroll, controlo de equilíbrio energético com sonda exterior, ecrã de informação gráfica, resistência eléctrica seleccionável para 2, 4 ou 6 kW, permutador de placas de aço inoxidável, pressostato diferencial de caudal, filtro, manómetros, válvula de segurança e purgador automático de ar. (material) | 1 | 6400 | 6400.000 |
| mt37www050e | Ud | União anti-vibração, de borracha, com rosca de 1 1/4", para uma pressão máxima de funcionamento de 10 bar. (material) | 4 | 37.17 | 148.680 |
| mt42www050 | Ud | Termómetro bimetálico, diâmetro de esfera de 100 mm, com tomada vertical, com bainha de 1/2", escala de temperatura de 0 a 120°C. (material) | 2 | 54.7 | 109.400 |
| mt37sve010e | Ud | Válvula de esfera de latão niquelado para enroscar de 1 1/4". (material) | 4 | 16.78 | 67.120 |
| mo005 | h | Oficial de 1ª instalador de ar condicionado. (mão de obra) | 7.187 | 23.31 | 167.529 |
| mo104 | h | Ajudante de instalador de ar condicionado. (mão de obra) | 7.187 | 22.09 | 158.761 |
| % | % | Custos directos complementares | 2 % | 7051.490 | 141.030 |
|  |  | Custos directos |  |  | 7192.520 |

## Recursos

**mt42bcg005a** Ud Bomba de calor, água-água
Dados técnicos: Custo energético 6093.328 MJ; Emissão de CO2 357.357 kg
Resíduos:
- embalagem: re150101 Embalagens de papel e cartão. (componente de resíduo); rendimento 2.784 kg; Código LER 15 01 01; Massa do elemento 1 kg; Volume 0.001333 m3
- embalagem: re170201 Madeira. (componente de resíduo); rendimento 0.681 kg; Código LER 17 02 01; Massa do elemento 1 kg; Volume 0.000909 m3

**mt37www050e** Ud União anti-vibração, de borracha, com rosca de 1 1/4", para uma pressão máxima de funcionamento de 10 bar
Dados técnicos: Custo energético 185.212 MJ; Emissão de CO2 16.468 kg
Resíduos:
- embalagem: re150101 Embalagens de papel e cartão; rendimento 0.072 kg

**mt37sve010e** Ud Válvula de esfera de latão niquelado para enroscar de 1 1/4"
Dados técnicos: Custo energético 1282.649 MJ; Emissão de CO2 86.201 kg
Resíduos:
- embalagem: re150101 Embalagens de papel e cartão; rendimento 0.072 kg
