# Barreira de microondas para exterior

- Propriedade do ficheiro: CYPE Ingenieros S.A.
- Formato: FIEBDC-3/2016
- Programa: Gerador de preços para construção civil. CYPE Ingenieros, S.A.
- Data: 29/03/2024
- Moeda: EUR
- Custos indirectos: 3 %
- IVA: 23 %

## I Instalações

### ID Segurança

#### IDB Barreiras

**IDB100** Ud Barreira de microondas para exterior.
Barreira de microondas para exterior, formada por emissor e receptor, alcance máximo de 180 m de comprimento por 6 m de largura.
Inclui: Marcação. Fixação à superfície suporte. Montagem, ligação e verificação do seu correcto funcionamento.
Critério de medição de projecto: Número de unidades previstas, segundo documentação gráfica de Projecto.
Critério de medição de obra: Medir-se-á o número de unidades realmente executadas segundo especificações de Projecto.

| Código | Un | Descrição | Rendimento | Preço | Importância |
|---|---|---|---|---|---|
| mt41ing030 | Ud | Barreira de microondas para exterior, formada por emissor e receptor, alcance máximo de 180 m de comprimento por 6 m de largura, com alimentação a 12 Vcc ou 18 Vca, espaço para bateria de 12 V e 1,9 Ah, 4 canais de modulação e protecção anti-desmontagem. (material) | 1 | 1021.36 | 1021.360 |
| mo006 | h | Oficial de 1ª instalador de redes e equipamentos de detecção e segurança. (mão de obra) | 0.269 | 23.31 | 6.270 |
| mo105 | h | Ajudante de instalador de redes e equipamentos de detecção e segurança. (mão de obra) | 0.269 | 22.09 | 5.942 |
| % | % | Custos directos complementares | 2 % | 1033.572 | 20.671 |
|  |  | Custos directos |  |  | 1054.243 |
