# Colector de contadores divisionários para abastecimento de água potável

- Propriedade do ficheiro: CYPE Ingenieros S.A.
- Formato: FIEBDC-3/2016
- Programa: Gerador de preços para construção civil. CYPE Ingenieros, S.A.
- Data: 11/06/2024
- Moeda: EUR
- Custos indirectos: 3 %
- IVA: 23 %

## I Instalações

### IF Abastecimento de água

#### IFC Contadores

**IFC015** Ud Colector de contadores divisionários para abastecimento de água potável.
Colector de polipropileno copolímero random (PP-R), de 75 mm de diâmetro e saídas a um lado com ligação com flange, para centralização de um máximo de 3 contadores de 1/2" DN 15 mm, com válvula de corte, válvulas de entrada, torneiras de verificação, válvulas de retenção, válvulas de saída e ligações. Inclusive suportes para o colector e material auxiliar.
Critérios considerados na determinação do preço da unidade de obra: O preço não inclui os contadores de água.
Inclui: Marcação. Colocação e fixação dos suportes do colector. Colocação e fixação de acessórios e peças especiais. Colocação do colector. Ligação e verificação do seu correcto funcionamento.
Critério de medição de projecto: Número de unidades previstas, segundo documentação gráfica de Projecto.
Critério de medição de obra: Medir-se-á o número de unidades realmente executadas segundo especificações de Projecto.

| Código | Un | Descrição | Rendimento | Preço | Importância |
|---|---|---|---|---|---|
| mt37cci005d | Ud | Válvula de borboleta de alumínio, com disco de latão e ferro fundido dúctil, DN 65 mm. (material) | 1 | 60.47 | 60.470 |
| mt37cci010b | Ud | Colector de polipropileno copolímero random (PP-R), de 75 mm de diâmetro e saídas a um lado com ligação com flange, para centralização de 3 contadores particulares de água numa coluna, de 200x910 mm. Inclusive suporte e flange. (material) | 1 | 189.18 | 189.180 |
| mt37cci200a | Ud | Válvula de entrada de latão, DN 15 mm, precintável, com junta e abraçadeira orientável e porca de união de 3/4". (material) | 3 | 16 | 48.000 |
| mt37cci205a | Ud | Válvula de saída de latão, DN 15 mm, precintável, com dispositivo antirretorno e porca de união de 3/4". (material) | 3 | 12.1 | 36.300 |
| mt37sgl012a | Ud | Torneira de verificação de latão, para enroscar, de 1/2". (material) | 3 | 5.14 | 15.420 |
| mt37svr010a | Ud | Válvula de retenção de latão para enroscar de 1/2". (material) | 3 | 4.3 | 12.900 |
| mt37cci300a | Ud | Tubo de ligação de aço, com rosca macho-fêmea de 3/4" e de 500 mm de comprimento. (material) | 3 | 12.07 | 36.210 |
| mt37www010 | Ud | Material auxiliar para instalações de abastecimento de água. (material) | 1 | 1.4 | 1.400 |
| mo008 | h | Oficial de 1ª canalizador. (mão de obra) | 2.662 | 23.31 | 62.051 |
| mo107 | h | Ajudante de canalizador. (mão de obra) | 1.331 | 22.09 | 29.402 |
| % | % | Custos directos complementares | 2 % | 491.333 | 9.827 |
|  |  | Custos directos |  |  | 501.160 |

## Recursos

**mt37cci005d** Ud Válvula de borboleta de alumínio, com disco de latão e ferro fundido dúctil, DN 65 mm
Dados técnicos: Custo energético 172.037 MJ; Emissão de CO2 12.500 kg
Resíduos:
- embalagem: re150101 Embalagens de papel e cartão. (componente de resíduo); rendimento 0.072 kg; Código LER 15 01 01; Massa do elemento 1 kg; Volume 0.001333 m3

**mt37sgl012a** Ud Torneira de verificação de latão, para enroscar, de 1/2"
Dados técnicos: Custo energético 33.422 MJ; Emissão de CO2 2.303 kg
Resíduos:
- embalagem: re150101 Embalagens de papel e cartão; rendimento 0.072 kg

**mt37svr010a** Ud Válvula de retenção de latão para enroscar de 1/2"
Dados técnicos: Custo energético 625.531 MJ; Emissão de CO2 42.069 kg
Resíduos:
- embalagem: re150101 Embalagens de papel e cartão; rendimento 0.072 kg
