# Luminária linear, com lâmpada LED. Instalação encastrada

- Propriedade do ficheiro: CYPE Ingenieros S.A.
- Formato: FIEBDC-3/2016
- Programa: Gerador de preços para construção civil. CYPE Ingenieros, S.A.
- Data: 23/05/2024
- Moeda: EUR
- Custos indirectos: 3 %
- IVA: 23 %

## I Instalações

### II Iluminação

#### III Instalação interior

**III133** Ud Luminária linear, com lâmpada LED. Instalação encastrada.
Luminária linear de tecto, de chapa de aço, acabamento termoesmaltado, de cor branca acabamento mate, não regulável, de 26 W, alimentação a 220/240 V e 50-60 Hz, de 1200x166x67 mm, com três lâmpadas LED LED830, temperatura de cor 3000 K, óptica formada por reflector revestido com alumínio vaporizado, acabamento alto brilho, de alto rendimento, feixe de luz extensivo 72°, aro embelezador, índice unificado de encandeamento menor que 19, índice de reprodução cromática maior de 80, fluxo luminoso 2558 lúmens, grau de protecção IP40, com kit de início e final de linha para luminária linear. Instalação encastrada.
Critérios considerados na determinação do preço da unidade de obra: O preço não inclui os trabalhos auxiliares de pedreiro para instalações.
Inclui: Marcação. Montagem, ligação e verificação do seu correcto funcionamento.
Critério de medição de projecto: Número de unidades previstas, segundo documentação gráfica de Projecto.
Critério de medição de obra: Medir-se-á o número de unidades realmente executadas segundo especificações de Projecto.

| Código | Un | Descrição | Rendimento | Preço | Importância |
|---|---|---|---|---|---|
| mt34lle100a | Ud | Luminária linear de tecto, de chapa de aço, acabamento termoesmaltado, de cor branca acabamento mate, não regulável, de 26 W, alimentação a 220/240 V e 50-60 Hz, de 1200x166x67 mm, com três lâmpadas LED LED830, temperatura de cor 3000 K, óptica formada por reflector revestido com alumínio vaporizado, acabamento alto brilho, de alto rendimento, feixe de luz extensivo 72°, aro embelezador, índice unificado de encandeamento menor que 19, índice de reprodução cromática maior de 80, fluxo luminoso 2558 lúmens, grau de protecção IP40, para encastrar. (material) | 1 | 317.49 | 317.490 |
| mt34lle101a | Ud | Kit de início e final de linha para luminária linear, com dispositivos de ligação. (material) | 1 | 8.48 | 8.480 |
| mo003 | h | Oficial de 1ª electricista. (mão de obra) | 0.322 | 23.31 | 7.506 |
| mo102 | h | Ajudante de electricista. (mão de obra) | 0.322 | 22.09 | 7.113 |
| % | % | Custos directos complementares | 2 % | 340.589 | 6.812 |
|  |  | Custos directos |  |  | 347.401 |
