# Isolamento térmico de base de parede, com vidro celular

- Propriedade do ficheiro: CYPE Ingenieros S.A.
- Formato: FIEBDC-3/2016
- Programa: Gerador de preços para construção civil. CYPE Ingenieros, S.A.
- Data: 23/05/2024
- Moeda: EUR
- Custos indirectos: 3 %
- IVA: 23 %

## N Isolamentos e impermeabilizações

### NA Isolamentos térmicos

#### NAJ Pontes térmicas

**NAJ110** m Isolamento térmico de base de parede, com vidro celular.
Isolamento térmico de base de parede, formado por fita de vidro celular, de 50 mm de espessura e 365 mm de largura, segundo EN 13167, resistência à compressão >= 1600 kPa, resistência térmica 0,137 m²°C/W, condutibilidade térmica 0,05 W/(m°C) e Euroclasse A1 de reacção ao fogo segundo NP EN 13501-1, assente com argamassa de cimento, confeccionada em obra, dosificação 1:6.
Inclui: Limpeza e preparação da superfície suporte. Marcação da disposição das peças. Corte do isolamento. Aplicação da argamassa. Colocação do isolamento.
Critério de medição de projecto: Superfície medida segundo documentação gráfica de Projecto.
Critério de medição de obra: Medir-se-á a superfície realmente executada segundo especificações de Projecto.

| Código | Un | Descrição | Rendimento | Preço | Importância |
|---|---|---|---|---|---|
| mt16pvi040g | m | Fita de vidro celular, de 50 mm de espessura e 365 mm de largura, segundo EN 13167, resistência à compressão >= 1600 kPa, resistência térmica 0,137 m²°C/W, condutibilidade térmica 0,05 W/(m°C) e Euroclasse A1 de reacção ao fogo segundo NP EN 13501-1; para colocar na base de paredes. (material) | 1 | 79.17 | 79.170 |
| mt08aaa010a | m³ | Água. (material) | 0.006 | 1.5 | 0.009 |
| mt01arg005a | t | Areia de pedreira, para argamassa preparada em obra. (material) | 0.002 | 18 | 0.036 |
| mt08cem011a | kg | Cimento Portland CEM II/B-L 32,5 R, cor cinzento, em sacos, segundo NP EN 197-1. (material) | 0.278 | 0.1 | 0.028 |
| mq06hor010 | h | Betoneira eléctrica com uma capacidade de amassadura de 160 l. (equipamento) | 0.006 | 3.45 | 0.021 |
| mo054 | h | Oficial de 1ª montador de isolamentos. (mão de obra) | 0.142 | 23.31 | 3.310 |
| mo101 | h | Ajudante de montador de isolamentos. (mão de obra) | 0.142 | 22.13 | 3.142 |
| % | % | Custos directos complementares | 2 % | 85.716 | 1.714 |
|  |  | Custos directos |  |  | 87.430 |

Resíduos:
- colocação: mt16pvi040g; factor de resíduo 0.051088
- colocação: mt01arg005a Areia de pedreira, para argamassa preparada em obra; factor de resíduo 0.00501329
- colocação: mt08cem011a Cimento Portland CEM II/B-L 32,5 R, cor cinzento, em sacos, segundo NP EN 197-1; factor de resíduo 0.01512

## Recursos

**mt16pvi040g** m Fita de vidro celular
Dados técnicos: Custo energético 104.818 MJ; Emissão de CO2 4.398 kg; Código LER 17 06 04; Massa do elemento 3.01 kg; Volume 0.005017 m3
Resíduos:
- embalagem: re170203 Plástico. (componente de resíduo); rendimento 0.007 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
