# Isolamento térmico pelo interior de coberturas inclinadas sobre espaço não habitável

- Propriedade do ficheiro: CYPE Ingenieros S.A.
- Formato: FIEBDC-3/2016
- Programa: Gerador de preços para construção civil. CYPE Ingenieros, S.A.
- Data: 29/03/2024
- Moeda: EUR
- Custos indirectos: 3 %
- IVA: 23 %

## N Isolamentos e impermeabilizações

### NA Isolamentos térmicos

#### NAN Coberturas inclinadas

**NAN120** m² Isolamento térmico pelo interior de coberturas inclinadas sobre espaço não habitável.
Isolamento térmico pelo interior de coberturas inclinadas sobre espaço não habitável, com feltro isolante de lã mineral, segundo EN 13162, revestido numa das suas faces com um complexo de papel kraft com polietileno que actua como barreira de vapor, de 80 mm de espessura, resistência térmica 2 m²°C/W, condutibilidade térmica 0,042 W/(m°C). Colocação em obra: topo a topo, simplesmente apoiado. Inclusive fita autocolante para vedação de juntas.
Inclui: Limpeza da superfície superior da laje. Corte e ajuste do isolamento. Colocação do isolamento.
Critério de medição de projecto: Superfície medida segundo documentação gráfica de Projecto.
Critério de medição de obra: Medir-se-á a superfície realmente executada segundo especificações de Projecto.

| Código | Un | Descrição | Rendimento | Preço | Importância |
|---|---|---|---|---|---|
| mt16lra040a | m² | Feltro isolante de lã mineral, segundo EN 13162, revestido numa das suas faces com um complexo de papel kraft com polietileno que actua como barreira de vapor, de 80 mm de espessura, resistência térmica 2 m²°C/W, condutibilidade térmica 0,042 W/(m°C), Euroclasse F de reacção ao fogo segundo NP EN 13501-1, capacidade de absorção de água a curto prazo <=1 kg/m² e factor de resistência à difusão do vapor de água 1,3. (material) | 1.1 | 8.69 | 9.559 |
| mt16aaa030 | m | Fita autocolante para vedação de juntas. (material) | 1 | 0.3 | 0.300 |
| mo054 | h | Oficial de 1ª montador de isolamentos. (mão de obra) | 0.082 | 23.31 | 1.911 |
| mo101 | h | Ajudante de montador de isolamentos. (mão de obra) | 0.082 | 22.13 | 1.815 |
| % | % | Custos directos complementares | 2 % | 13.585 | 0.272 |
|  |  | Custos directos |  |  | 13.857 |

Resíduos:
- colocação: mt16lra040a; factor de resíduo 0.0535413
- colocação: mt16aaa030 Fita autocolante para vedação de juntas; factor de resíduo 0.07

## Recursos

**mt16lra040a** m² Feltro isolante de lã mineral
Dados técnicos: Custo energético 108.867 MJ; Emissão de CO2 2.886 kg; Código LER 17 06 04; Massa do elemento 1.84 kg; Volume 0.003067 m3
Resíduos:
- embalagem: re170203 Plástico. (componente de resíduo); rendimento 0.026 kg; Código LER 17 02 03; Massa do elemento 1 kg; Volume 0.001667 m3

**mt16aaa030** m Fita autocolante para vedação de juntas
Dados técnicos: Custo energético 0.339 MJ; Emissão de CO2 0.017 kg; Código LER 17 06 04; Massa do elemento 0.0025 kg; Volume 0.000004 m3
Resíduos:
- embalagem: re170203 Plástico; rendimento 0.001 kg
