# Tecto falso amovível em exteriores de réguas de madeira maciça

- Propriedade do ficheiro: CYPE Ingenieros S.A.
- Formato: FIEBDC-3/2016
- Programa: Gerador de preços para construção civil. CYPE Ingenieros, S.A.
- Data: 11/06/2024
- Moeda: EUR
- Custos indirectos: 3 %
- IVA: 23 %

## R Revestimentos

### RH Tectos falsos em exteriores

#### RHM Amovíveis, de madeira

**RHM010** m² Tecto falso amovível em exteriores de réguas de madeira maciça.
Tecto falso amovível suspenso em exteriores, situado a uma altura menor de 4 m, constituído por: ESTRUTURA: estrutura metálica de aço galvanizado de perfis T 24 24x33x3700 mm, com uma modulação de 600 mm, suspensos da laje ou elemento de suporte horizontal de madeira com varões e suspensões cada 1200 mm e perfis distanciadores encastrados nos perfis primários; RÉGUAS DE MADEIRA: réguas de pinho silvestre (Pinus sylvestris), com os bordos macho-fêmea e acanaladuras na face oculta, acabamento envernizado, de 3000x96x16 mm, com classe de risco 1 e 2, segundo NP EN 335. Inclusive ripas de madeira para remate lateral de tecto falso, fixações para a ancoragem dos perfis e acessórios de montagem.
Inclui: Marcação do nível de acabamento e dos eixos da malha modular. Corte das ripas. Fixação das ripas à superfície suporte. Fixação da malha modular à laje ou elemento suporte. Corte das réguas. Fixação das réguas. Fixação das réguas perimetrais de madeira às ripas. Resolução de encontros e pontos singulares. Execução de aberturas para recepção de possíveis elementos de ancoragem e/ou instalações.
Critério de medição de projecto: Superfície medida entre paramentos, segundo documentação gráfica de Projecto, sem descontar aberturas para instalações.
Critério de medição de obra: Medir-se-á a superfície realmente executada segundo especificações de Projecto, sem descontar aberturas para instalações.

| Código | Un | Descrição | Rendimento | Preço | Importância |
|---|---|---|---|---|---|
| mt07emr111a | Ud | Prego, de 4 mm de diâmetro e 40 mm de comprimento, de aço galvanizado de alta aderência. (material) | 3.5 | 0.08 | 0.280 |
| mt12psg190 | Ud | Varão de suspensão. (material) | 1.3 | 0.37 | 0.481 |
| mt12psg210c | Ud | Ligação superior para fixar o varão à suspensão, em tectos falsos suspensos. (material) | 1.5 | 0.56 | 0.840 |
| mt12psg210b | Ud | Seguro para a fixação da suspensão, em tectos falsos suspensos. (material) | 1.5 | 0.04 | 0.060 |
| mt12psg210a | Ud | Suspensão para tectos falsos suspensos. (material) | 1.5 | 0.36 | 0.540 |
| mt12fpg040hj | m | Perfil primário T 24 24x33x3700 mm, cor branca, de aço galvanizado, segundo EN 13964. (material) | 1.05 | 0.61 | 0.641 |
| mt22www100 | Ud | Clipe de aço galvanizado, para a fixação de réguas de madeira em tectos falsos contínuos suspensos com perfis em T. (material) | 12 | 0.4 | 4.800 |
| mt12fpg070b | m | Perfil distanciador em U 26/15,5/600 mm, de aço galvanizado. (material) | 0.5 | 0.4 | 0.200 |
| mt22bar030a | m² | Réguas de pinho silvestre (Pinus sylvestris), com os bordos macho-fêmea e acanaladuras na face oculta, acabamento envernizado, de 3000x96x16 mm, com classe de risco 1 e 2, segundo NP EN 335. (material) | 1.05 | 25.61 | 26.891 |
| mt07mee203cd | m | Ripa de 28x28 mm de secção, de madeira de pinheiro-bravo (Pinus pinaster), tratada em autoclave, com classe de risco 4, segundo NP EN 335, acabamento escovado, com humidade inferior a 20%. (material) | 1 | 0.83 | 0.830 |
| mt07emr113ae | Ud | Parafuso autoperfurante para madeira, de 3,5 mm de diâmetro e 50 mm de comprimento, de aço galvanizado com revestimento de crómio. (material) | 2.5 | 0.06 | 0.150 |
| mo015 | h | Oficial de 1ª montador de tectos falsos. (mão de obra) | 0.58 | 23.31 | 13.520 |
| mo082 | h | Ajudante de montador de tectos falsos. (mão de obra) | 0.626 | 22.13 | 13.853 |
| % | % | Custos directos complementares | 2 % | 63.086 | 1.262 |
|  |  | Custos directos |  |  | 64.348 |

Resíduos:
- colocação: mt12fpg040hj Perfil primário T 24 24x33x3700 mm, cor branca, de aço galvanizado, segundo EN 13964; factor de resíduo 0.0188
- colocação: mt22www100 Clipe de aço galvanizado, para a fixação de réguas de madeira em tectos falsos contínuos suspensos com perfis em T; factor de resíduo 0.0039375
- colocação: mt12fpg070b Perfil distanciador em U 26/15,5/600 mm, de aço galvanizado; factor de resíduo 0.0188
- colocação: mt22bar030a; factor de resíduo 0.0102863
- colocação: mt07mee203cd; factor de resíduo 0.014
- colocação: mt07emr113ae; factor de resíduo 0.00505263

## Recursos

**mt07emr111a** Ud Prego, de 4 mm de diâmetro e 40 mm de comprimento, de aço galvanizado de alta aderência
Dados técnicos: Custo energético 4.647 MJ; Emissão de CO2 0.317 kg
Resíduos:
- embalagem: re150101 Embalagens de papel e cartão. (componente de resíduo); rendimento 0.09 kg; Código LER 15 01 01; Massa do elemento 1 kg; Volume 0.001333 m3
- embalagem: re170203 Plástico. (componente de resíduo); rendimento 0.045 kg; Código LER 17 02 03; Massa do elemento 1 kg; Volume 0.001667 m3

**mt12fpg040hj** m Perfil primário T 24 24x33x3700 mm, cor branca, de aço galvanizado, segundo EN 13964
Dados técnicos: Custo energético 62.797 MJ; Emissão de CO2 1.928 kg; Código LER 17 04 05; Massa do elemento 0.47 kg; Volume 0.000224 m3
Resíduos:
- embalagem: re170203 Plástico; rendimento 0.005 kg

**mt22www100** Ud Clipe de aço galvanizado, para a fixação de réguas de madeira em tectos falsos contínuos suspensos com perfis em T
Dados técnicos: Custo energético 0.425 MJ; Emissão de CO2 0.043 kg; Código LER 17 04 05; Massa do elemento 0.016 kg; Volume 0.000008 m3
Resíduos:
- embalagem: re150101 Embalagens de papel e cartão; rendimento 0.001 kg

**mt12fpg070b** m Perfil distanciador em U 26/15,5/600 mm, de aço galvanizado
Dados técnicos: Custo energético 44.236 MJ; Emissão de CO2 1.361 kg; Código LER 17 04 05; Massa do elemento 0.33 kg; Volume 0.000157 m3
Resíduos:
- embalagem: re170203 Plástico; rendimento 0.005 kg

**mt22bar030a** m² Réguas de pinho silvestre (Pinus sylvestris)
Dados técnicos: Custo energético 642.456 MJ; Emissão de CO2 -10.063 kg; Código LER 17 02 01; Massa do elemento 7.64 kg; Volume 0.006945 m3
Resíduos:
- embalagem: re170203 Plástico; rendimento 0.036 kg

**mt07mee203cd** m Ripa de 28x28 mm de secção
Dados técnicos: Custo energético 27.792 MJ; Emissão de CO2 -0.433 kg; Código LER 17 02 01; Massa do elemento 0.33 kg; Volume 0.0003 m3
Resíduos:
- embalagem: re170203 Plástico; rendimento 0.002 kg

**mt07emr113ae** Ud Parafuso autoperfurante para madeira
Dados técnicos: Custo energético 0.239 MJ; Emissão de CO2 0.025 kg; Código LER 17 04 05; Massa do elemento 0.0095 kg; Volume 0.000005 m3
Resíduos:
- embalagem: re150101 Embalagens de papel e cartão; rendimento 0.001 kg
