# Base de argamassa autonivelante de cimento "GRUPO PUMA"

- Propriedade do ficheiro: CYPE Ingenieros S.A.
- Formato: FIEBDC-3/2016
- Programa: Gerador de preços para construção civil. CYPE Ingenieros, S.A.
- Data: 23/10/2024
- Moeda: EUR
- Custos indirectos: 3 %
- IVA: 23 %

## R Revestimentos

### RS Pavimentos

#### RSB Bases de pavimento

**RSB024** m² Base de argamassa autonivelante de cimento "GRUPO PUMA".
Base para pavimento interior, de 60 mm de espessura, de argamassa autonivelante de cimento de presa normal, Paviland Solera Autonivelante "GRUPO PUMA", CT - C25 - F5 segundo EN 13813, descarga com misturadora-bombeadora, sobre lâmina de isolamento para formação de pavimento flutuante; e aplicação posterior de agente filmógeno, (0,15 l/m²). Inclusive banda de painel rígido de poliestireno expandido para a preparação das juntas perimetrais de dilatação.
Critérios considerados na determinação do preço da unidade de obra: O preço não inclui a lâmina de isolamento.
Inclui: Implantação e marcação de níveis. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.1 | 0.92 | 0.092 |
| mt09mag010a | kg | Argamassa autonivelante de cimento de presa normal, Paviland Solera Autonivelante "GRUPO PUMA", CT - C25 - F5 segundo EN 13813, composta por cimentos especiais, inertes seleccionados e aditivos, para espessuras de 10 a 100 mm, usada em nivelação de pavimentos. (material) | 108 | 0.52 | 56.160 |
| mt08cur020a | l | Agente filmógeno, para a cura de betões e argamassas. (material) | 0.15 | 1.56 | 0.234 |
| mq06pym020 | h | Misturadora-bombeadora para argamassas autonivelantes. (equipamento) | 0.104 | 10.91 | 1.135 |
| mo031 | h | Oficial de 1ª aplicador de argamassa autonivelante. (mão de obra) | 0.048 | 22.68 | 1.089 |
| mo069 | h | Ajudante de aplicador de argamassa autonivelante. (mão de obra) | 0.029 | 22.13 | 0.642 |
| % | % | Custos directos complementares | 2 % | 59.352 | 1.187 |
|  |  | Custos directos |  |  | 60.539 |

Resíduos:
- colocação: mt16pea020a; factor de resíduo 0.048
- colocação: mt09mag010a; factor de resíduo 0.0072

## Recursos

**mt16pea020a** m² Painel rígido de poliestireno expandido
Dados técnicos: Custo energético 29.913 MJ; Emissão de CO2 1.057 kg; Código LER 17 06 04; Massa do elemento 0.3 kg; Volume 0.0005 m3
Resíduos:
- embalagem: re170203 Plástico. (componente de resíduo); rendimento 0.024 kg; Código LER 17 02 03; Massa do elemento 1 kg; Volume 0.001667 m3

**mt09mag010a** kg Argamassa autonivelante de cimento de presa normal
Dados técnicos: Custo energético 0.890 MJ; Emissão de CO2 0.080 kg; Código LER 17 01 01; Massa do elemento 1 kg; Volume 0.000667 m3
