# Coluna mesa de escaiola

- Propriedade do ficheiro: CYPE Ingenieros S.A.
- Formato: FIEBDC-3/2016
- Programa: Gerador de preços para construção civil. CYPE Ingenieros, S.A.
- Data: 23/05/2024
- Moeda: EUR
- Custos indirectos: 3 %
- IVA: 23 %

## R Revestimentos

### RT Tectos falsos em interiores

#### RTP Pré-fabricados de escaiola

**RTP320** Ud Coluna mesa de escaiola.
Coluna mesa, de escaiola, de 42,5x29,2x29,2 cm, fuste de 20 cm de diâmetro, fixada com cola para escaiola. Inclusive acessórios de fixação.
Inclui: Implantação da peça. Humidificação da base de fixação. Espalhamento da cola. Colocação e enchimento das juntas da peça.
Critério de medição de projecto: Número de unidades previstas, segundo documentação gráfica de Projecto.
Critério de medição de obra: Medir-se-á o número de unidades realmente colocadas segundo especificações de Projecto.

| Código | Un | Descrição | Rendimento | Preço | Importância |
|---|---|---|---|---|---|
| mt12rea290a | Ud | Coluna mesa, de escaiola, de 42,5x29,2x29,2 cm, fuste de 20 cm de diâmetro. (material) | 1.05 | 81.14 | 85.197 |
| mt09eyc030 | kg | Cola para escaiola. (material) | 0.19 | 0.35 | 0.067 |
| mo035 | h | Oficial de 1ª escaiolador. (mão de obra) | 0.197 | 22.68 | 4.468 |
| % | % | Custos directos complementares | 2 % | 89.732 | 1.795 |
|  |  | Custos directos |  |  | 91.527 |
