# Módulo sanitário para sanita suspensa

- Propriedade do ficheiro: CYPE Ingenieros S.A.
- Formato: FIEBDC-3/2016
- Programa: Gerador de preços para construção civil. CYPE Ingenieros, S.A.
- Data: 23/05/2024
- Moeda: EUR
- Custos indirectos: 3 %
- IVA: 23 %

## S Equipamentos fixos e sinalização

### SA Aparelhos sanitários

#### SAI Sanitas

**SAI140** Ud Módulo sanitário para sanita suspensa.
Módulo sanitário, com sistema de accionamento pneumático, de 108 mm de espessura, para sanita suspensa, série QR-INOX, código de pedido CN02000878164, "OLI", formado por cisterna de polipropileno OLI74 Plus, descarga dupla de 6-3 litros, ajustável a 7-3 litros, com botão basculante de aço inoxidável acabamento mate; estrutura de aço inoxidável acabamento escovado e painel frontal de duas peças de vidro temperado de 6 mm de espessura de cor cinzento claro, com válvula de enchimento silencioso con funcionamento retardado para a poupança de água Azor Plus, tubo de descarga, fixações, válvula de esquadria de 1/2", tubo de ligação flexível de 1/2" de diâmetro e 250 mm de comprimento, tubo de ligação a sanita de 45 mm de diâmetro, suporte para sanita, tubo de escoamento com adaptador para 90 e 110 mm de diâmetro, e isolamento contra condensações. Instalação em superfície.
Inclui: Marcação. Colocação e fixação do módulo sanitário. Ligação à rede de drenagem. Ligação à rede de água fria. Montagem de acessórios e complementos. Verificação do seu correcto funcionamento.
Critério de medição de projecto: Número de unidades previstas, segundo documentação gráfica de Projecto.
Critério de medição de obra: Medir-se-á o número de unidades realmente colocadas segundo especificações de Projecto.

| Código | Un | Descrição | Rendimento | Preço | Importância |
|---|---|---|---|---|---|
| mt30oli012jr | Ud | Módulo sanitário, com sistema de accionamento pneumático, de 108 mm de espessura, para sanita suspensa, série QR-INOX, código de pedido CN02000878164, "OLI", formado por cisterna de polipropileno OLI74 Plus, descarga dupla de 6-3 litros, ajustável a 7-3 litros, com botão basculante de aço inoxidável acabamento mate; estrutura de aço inoxidável acabamento escovado e painel frontal de duas peças de vidro temperado de 6 mm de espessura de cor cinzento claro, com válvula de enchimento silencioso con funcionamento retardado para a poupança de água Azor Plus, tubo de descarga, fixações, válvula de esquadria de 1/2", tubo de ligação flexível de 1/2" de diâmetro e 250 mm de comprimento, tubo de ligação a sanita de 45 mm de diâmetro, suporte para sanita, tubo de escoamento com adaptador para 90 e 110 mm de diâmetro, e isolamento contra condensações, segundo NP EN 14055, para fixar ao paramento. (material) | 1 | 624.6 | 624.600 |
| mo008 | h | Oficial de 1ª canalizador. (mão de obra) | 1.132 | 23.31 | 26.387 |
| % | % | Custos directos complementares | 2 % | 650.987 | 13.020 |
|  |  | Custos directos |  |  | 664.007 |
