# Cabide para casa de banho

- Propriedade do ficheiro: CYPE Ingenieros S.A.
- Formato: FIEBDC-3/2016
- Programa: Gerador de preços para construção civil. CYPE Ingenieros, S.A.
- Data: 29/03/2024
- Moeda: EUR
- Custos indirectos: 3 %
- IVA: 23 %

## S Equipamentos fixos e sinalização

### SM Casas de banho

#### SMA Acessórios

**SMA050** Ud Cabide para casa de banho.
Cabide para casa de banho, simples, de aço inoxidável AISI 304, acabamento acetinado. Fixação ao suporte com as fixações fornecidas pelo fabricante.
Inclui: Marcação. Colocação e fixação.
Critério de medição de projecto: Número de unidades previstas, segundo documentação gráfica de Projecto.
Critério de medição de obra: Medir-se-á o número de unidades realmente colocadas segundo especificações de Projecto.

| Código | Un | Descrição | Rendimento | Preço | Importância |
|---|---|---|---|---|---|
| mt31abp070be | Ud | Cabide para casa de banho, simples, de aço inoxidável AISI 304, acabamento acetinado. (material) | 1 | 22.31 | 22.310 |
| mo107 | h | Ajudante de canalizador. (mão de obra) | 0.226 | 22.09 | 4.992 |
| % | % | Custos directos complementares | 2 % | 27.302 | 0.546 |
|  |  | Custos directos |  |  | 27.848 |
