# Secador de cabelo

- Propriedade do ficheiro: CYPE Ingenieros S.A.
- Formato: FIEBDC-3/2016
- Programa: Gerador de preços para construção civil. CYPE Ingenieros, S.A.
- Data: 23/05/2024
- Moeda: EUR
- Custos indirectos: 3 %
- IVA: 23 %

## S Equipamentos fixos e sinalização

### SM Casas de banho

#### SMC Secadores de cabelo

**SMC010** Ud Secador de cabelo.
Secador eléctrico de cabelo, mural, potência calorífica de 900 W, carcaça de ABS cor branca, interior fabricado em policarbonato cinzento, de 550x185x120 mm. Inclusive elementos de fixação.
Inclui: Marcação. Colocação e fixação. Ligação e verificação do seu correcto funcionamento.
Critério de medição de projecto: Número de unidades previstas, segundo documentação gráfica de Projecto.
Critério de medição de obra: Medir-se-á o número de unidades realmente colocadas segundo especificações de Projecto.

| Código | Un | Descrição | Rendimento | Preço | Importância |
|---|---|---|---|---|---|
| mt31abn020a | Ud | Secador eléctrico de cabelo, mural, potência calorífica de 900 W, carcaça de ABS cor branca, interior fabricado em policarbonato cinzento, de 550x185x120 mm. (material) | 1 | 126.7 | 126.700 |
| mo107 | h | Ajudante de canalizador. (mão de obra) | 0.283 | 22.09 | 6.251 |
| % | % | Custos directos complementares | 2 % | 132.951 | 2.659 |
|  |  | Custos directos |  |  | 135.610 |

## Recursos

**mt31abn020a** Ud Secador eléctrico de cabelo
Dados técnicos: Custo energético 145.360 MJ; Emissão de CO2 7.279 kg
Resíduos:
- embalagem: re150101 Embalagens de papel e cartão. (componente de resíduo); rendimento 0.075 kg; Código LER 15 01 01; Massa do elemento 1 kg; Volume 0.001333 m3
