# Base elástica geodrenante para relva sintética

- Propriedade do ficheiro: CYPE Ingenieros S.A.
- Formato: FIEBDC-3/2016
- Programa: Gerador de preços para construção civil. CYPE Ingenieros, S.A.
- Data: 23/05/2024
- Moeda: EUR
- Custos indirectos: 3 %
- IVA: 23 %

## U Infra-estruturas no logradouro

### UD Recintos desportivos

#### UDB Pavimentos de relva sintética

**UDB020** m² Base elástica geodrenante para relva sintética.
Base elástica geodrenante, composta de geomembrana para drenagem, de 7 mm de espessura, formada por duas lâminas geotêxteis de filtração e alma drenante de monofilamentos de polipropileno extrudido de alta resistência, colocada sobre lâmina impermeabilizante de polietileno, disposta directamente sobre a superfície base de areia fina compactada.
Critérios considerados na determinação do preço da unidade de obra: O preço não inclui a superfície base.
Inclui: Marcação. Colocação da camada separadora impermeável. Colocação da camada drenante. Realização de entrega ao sistema de recolha de águas.
Critério de medição de projecto: Superfície medida segundo documentação gráfica de Projecto.
Critério de medição de obra: Medir-se-á a superfície realmente executada segundo especificações de Projecto.

| Código | Un | Descrição | Rendimento | Preço | Importância |
|---|---|---|---|---|---|
| mt15rev060a | m² | Lâmina impermeabilizante de polietileno. (material) | 1.05 | 0.98 | 1.029 |
| mt15rev030a | m² | Geomembrana para drenagem, de 7 mm de espessura, formada por duas lâminas geotêxteis de filtração e alma drenante de monofilamentos de polipropileno extrudido de alta resistência, fornecida em rolos de 3,8 m de largura e 70 m de comprimento. (material) | 1.05 | 16.97 | 17.819 |
| mo041 | h | Oficial de 1ª construção de obra civil. (mão de obra) | 0.017 | 22.68 | 0.386 |
| mo087 | h | Ajudante de construção de obra civil. (mão de obra) | 0.017 | 22.13 | 0.376 |
| % | % | Custos directos complementares | 2 % | 19.610 | 0.392 |
|  |  | Custos directos |  |  | 20.002 |

Resíduos:
- colocação: mt15rev060a Lâmina impermeabilizante de polietileno; factor de resíduo 0.06
- colocação: mt15rev030a; factor de resíduo 0.035

## Recursos

**mt15rev060a** m² Lâmina impermeabilizante de polietileno
Dados técnicos: Custo energético 50.289 MJ; Emissão de CO2 1.816 kg; Código LER 17 06 04; Massa do elemento 0.35 kg; Volume 0.000583 m3
Resíduos:
- embalagem: re170203 Plástico. (componente de resíduo); rendimento 0.024 kg; Código LER 17 02 03; Massa do elemento 1 kg; Volume 0.001667 m3

**mt15rev030a** m² Geomembrana para drenagem
Dados técnicos: Custo energético 70.722 MJ; Emissão de CO2 3.511 kg; Código LER 17 02 03; Massa do elemento 0.66 kg; Volume 0.0011 m3
Resíduos:
- embalagem: re170203 Plástico; rendimento 0.07 kg
