# Cobrimento decorativo do terreno, com inerte

- Propriedade do ficheiro: CYPE Ingenieros S.A.
- Formato: FIEBDC-3/2016
- Programa: Gerador de preços para construção civil. CYPE Ingenieros, S.A.
- Data: 23/05/2024
- Moeda: EUR
- Custos indirectos: 3 %
- IVA: 23 %

## U Infra-estruturas no logradouro

### UJ Jardins

#### UJD Decoração e tratamento de superfícies

**UJD020** m² Cobrimento decorativo do terreno, com inerte.
Cobrimento decorativo do terreno, com inerte, realizado através de: malha de polipropileno não tecido, de 150 mm/s de permeabilidade à água, expressa como índice de velocidade e 90 g/m² de massa superficial, com função anti-ervas, fixada no terreno com ancoragens de aço nervurado em forma de U, de 8 mm de diâmetro; e espalhamento de gravilha de britagem, de granulometria compreendida entre 9 e 12 mm, cor cor a escolher, com meios manuais, até formar uma camada uniforme de 5 cm de espessura mínima.
Inclui: Preparação do terreno. Colocação da malha anti-ervas. Espalhamento dos inertes. Rega de limpeza.
Critério de medição de projecto: Superfície medida em projecção horizontal, segundo documentação gráfica de Projecto.
Critério de medição de obra: Medir-se-á, em projecção horizontal, a superfície realmente executada segundo especificações de Projecto.

| Código | Un | Descrição | Rendimento | Preço | Importância |
|---|---|---|---|---|---|
| mt48mal010c | m² | Malha de polipropileno não tecido, de 150 mm/s de permeabilidade à água, expressa como índice de velocidade, segundo ISO 11058, e 90 g/m² de massa superficial, com função anti-ervas, permeável ao ar e aos nutrientes, quimicamente inerte e estável tanto a solos ácidos como alcalinos e com resistência aos raios UV. (material) | 1.1 | 0.62 | 0.682 |
| mt48mal025 | Ud | Ancoragem de aço nervurado em forma de U, de 8 mm de diâmetro, para fixação de redes e malhas ao terreno. (material) | 5 | 0.33 | 1.650 |
| mt48adc010a | m³ | Gravilha de britagem, de granulometria compreendida entre 9 e 12 mm, cor cor a escolher, fornecida em sacos; para utilização decorativa. (material) | 0.03 | 102.06 | 3.062 |
| mt08aaa010a | m³ | Água. (material) | 0.005 | 1.5 | 0.008 |
| mo040 | h | Oficial de 1ª jardineiro. (mão de obra) | 0.017 | 22.68 | 0.386 |
| mo086 | h | Ajudante de jardineiro. (mão de obra) | 0.057 | 22.13 | 1.261 |
| % | % | Custos directos complementares | 2 % | 7.049 | 0.141 |
|  |  | Custos directos |  |  | 7.190 |

Resíduos:
- colocação: mt48adc010a; factor de resíduo 0.003

## Recursos

**mt48adc010a** m³ Gravilha de britagem
Dados técnicos: Custo energético 1090.830 MJ; Emissão de CO2 54.698 kg; Código LER 01 04 08; Massa do elemento 1950 kg; Volume 1.3 m3
Resíduos:
- embalagem: re170203 Plástico. (componente de resíduo); rendimento 9.75 kg; Código LER 17 02 03; Massa do elemento 1 kg; Volume 0.001667 m3

**mt08aaa010a** m³ Água
Dados técnicos: Custo energético 60.000 MJ; Emissão de CO2 30.000 kg
