# Fonte

- Propriedade do ficheiro: CYPE Ingenieros S.A.
- Formato: FIEBDC-3/2016
- Programa: Gerador de preços para construção civil. CYPE Ingenieros, S.A.
- Data: 29/03/2024
- Moeda: EUR
- Custos indirectos: 3 %
- IVA: 23 %

## U Infra-estruturas no logradouro

### UM Mobiliário urbano

#### UMF Fontes

**UMF010** Ud Fonte.
Fonte de ferro fundido de 1,25 m de altura, secção circular de 20 cm de diâmetro, com uma torneira de latão e escoamento em recipiente, fixada com buchas e parafusos de aço a uma superfície suporte (não incluída neste preço). Totalmente montada.
Inclui: Marcação de alinhamentos e níveis. Colocação e fixação das peças.
Critério de medição de projecto: Número de unidades previstas, segundo documentação gráfica de Projecto.
Critério de medição de obra: Medir-se-á o número de unidades realmente executadas segundo especificações de Projecto.

| Código | Un | Descrição | Rendimento | Preço | Importância |
|---|---|---|---|---|---|
| mt52mug090a | Ud | Fonte de ferro fundido de 1,25 m de altura, secção circular de 20 cm de diâmetro, com uma torneira de latão e escoamento em recipiente. (material) | 1 | 539 | 539.000 |
| mt52mug200k | Ud | Repercussão, na colocação de fonte, de elementos de fixação sobre superfície suporte: cunhas e parafusos de aço. (material) | 1 | 3.98 | 3.980 |
| mq04cag010a | h | Camião com grua de carga máxima 6 t. (equipamento) | 0.58 | 55.38 | 32.120 |
| mo041 | h | Oficial de 1ª construção de obra civil. (mão de obra) | 0.288 | 22.68 | 6.532 |
| mo087 | h | Ajudante de construção de obra civil. (mão de obra) | 0.288 | 22.13 | 6.373 |
| % | % | Custos directos complementares | 2 % | 588.005 | 11.760 |
|  |  | Custos directos |  |  | 599.765 |

## Recursos

**mt52mug090a** Ud Fonte de ferro fundido de 1,25 m de altura
Dados técnicos: Custo energético 5203.731 MJ; Emissão de CO2 347.711 kg
Resíduos:
- embalagem: re150101 Embalagens de papel e cartão. (componente de resíduo); rendimento 1.401 kg; Código LER 15 01 01; Massa do elemento 1 kg; Volume 0.001333 m3
