# Protecção sobre muro

- Propriedade do ficheiro: CYPE Ingenieros S.A.
- Formato: FIEBDC-3/2016
- Programa: Gerador de preços para construção civil. CYPE Ingenieros, S.A.
- Data: 11/06/2024
- Moeda: EUR
- Custos indirectos: 3 %
- IVA: 23 %

## U Infra-estruturas no logradouro

### UM Mobiliário urbano

#### UMQ Protecções pedonais

**UMQ070** Ud Protecção sobre muro.
Corpo de guarda de aço laminado a quente, de 2862x320 mm, realizada com chapa de 30x4 mm formando zigzag, com corrimão superior maciço, remate inferior de tubo de 20x2 mm e remates laterais de chapa de 50x6 mm, com acabamento em cor verde com textura férrea, e placas de ancoragem incorporadas previstas para aparafusar. Protecção do conjunto através de galvanização a quente de grande resistência antioxidante; tratamento desengordurante e fosfatado; lacado em estufa com poliéster ferro-texturado. Máxima aderência do revestimento exterior. Totalmente montada em obra.
Inclui: Marcação de alinhamentos e níveis. Colocação e fixação das peças.
Critério de medição de projecto: Número de unidades previstas, segundo documentação gráfica de Projecto.
Critério de medição de obra: Medir-se-á o número de unidades realmente executadas segundo especificações de Projecto.

| Código | Un | Descrição | Rendimento | Preço | Importância |
|---|---|---|---|---|---|
| mt52mug675ia | Ud | Corpo de guarda de aço laminado a quente, de 2862x320 mm, realizada com chapa de 30x4 mm formando zigzag, com corrimão superior maciço, remate inferior de tubo de 20x2 mm e remates laterais de chapa de 50x6 mm, com acabamento em cor verde com textura férrea, com placas de ancoragem incluídas no mesmo corpo. (material) | 1 | 283.77 | 283.770 |
| mo041 | h | Oficial de 1ª construção de obra civil. (mão de obra) | 0.824 | 22.68 | 18.688 |
| mo087 | h | Ajudante de construção de obra civil. (mão de obra) | 0.824 | 22.13 | 18.235 |
| % | % | Custos directos complementares | 2 % | 320.693 | 6.414 |
|  |  | Custos directos |  |  | 327.107 |
