# Boca de rega

- Propriedade do ficheiro: CYPE Ingenieros S.A.
- Formato: FIEBDC-3/2016
- Programa: Gerador de preços para construção civil. CYPE Ingenieros, S.A.
- Data: 23/05/2024
- Moeda: EUR
- Custos indirectos: 3 %
- IVA: 23 %

## U Infra-estruturas no logradouro

### UR Rega

#### URE Equipamentos

**URE010** Ud Boca de rega.
Boca de rega, formada por corpo e tampa de ferro fundido com fechadura de secção quadrada, abraçadeira de entrada, válvula de corte e racor de saída roscado macho de latão de 1 1/2" de diâmetro, enterrada. Inclusive acessórios de ligação à tubagem de abastecimento e distribuição.
Inclui: Instalação no terreno e ligação hidráulica à tubagem de abastecimento e distribuição. Enchimento da vala. Limpeza hidráulica da unidade.
Critério de medição de projecto: Número de unidades previstas, segundo documentação gráfica de Projecto.
Critério de medição de obra: Medir-se-á o número de unidades realmente executadas segundo especificações de Projecto.

| Código | Un | Descrição | Rendimento | Preço | Importância |
|---|---|---|---|---|---|
| mt48wwg100a | Ud | Boca de rega, formada por corpo e tampa de ferro fundido com fechadura de secção quadrada, abraçadeira de entrada, válvula de corte e racor de saída roscado macho de latão de 1 1/2" de diâmetro. (material) | 1 | 132.67 | 132.670 |
| mt37tpj023fe | Ud | Abraçadeira de tomada de PP com quatro parafusos, para tubo de 63 mm de diâmetro exterior, com tomada para ligação roscada de 1 1/2" de diâmetro, PN=16 atm, com juntas elásticas de EPDM, segundo NP EN ISO 15874-3. (material) | 1 | 5.63 | 5.630 |
| mt37tpa030da | m | Tubo de polietileno PE 40 de cor preto com bandas de cor azul, de 40 mm de diâmetro exterior e 5,5 mm de espessura, PN=10 atm, segundo NP EN 12201-2. (material) | 1 | 4.09 | 4.090 |
| mo008 | h | Oficial de 1ª canalizador. (mão de obra) | 0.326 | 23.31 | 7.599 |
| mo107 | h | Ajudante de canalizador. (mão de obra) | 0.326 | 22.09 | 7.201 |
| % | % | Custos directos complementares | 2 % | 157.190 | 3.144 |
|  |  | Custos directos |  |  | 160.334 |

Resíduos:
- colocação: mt37tpj023fe; factor de resíduo 0.0275
- colocação: mt37tpa030da; factor de resíduo 0.043831

## Recursos

**mt37tpj023fe** Ud Abraçadeira de tomada de PP com quatro parafusos
Dados técnicos: Custo energético 36.833 MJ; Emissão de CO2 1.858 kg; Código LER 17 02 03; Massa do elemento 0.38 kg; Volume 0.000633 m3
Resíduos:
- embalagem: re150101 Embalagens de papel e cartão. (componente de resíduo); rendimento 0.035 kg; Código LER 15 01 01; Massa do elemento 1 kg; Volume 0.001333 m3

**mt37tpa030da** m Tubo de polietileno PE 40 de cor preto com bandas de cor azul
Dados técnicos: Custo energético 45.180 MJ; Emissão de CO2 1.335 kg; Código LER 17 02 03; Massa do elemento 0.29 kg; Volume 0.000483 m3
Resíduos:
- embalagem: re170201 Madeira. (componente de resíduo); rendimento 0.04 kg; Código LER 17 02 01; Massa do elemento 1 kg; Volume 0.000909 m3
