# Separador de gorduras de polietileno de alta densidade (PEAD/HDPE)

- Propriedade do ficheiro: CYPE Ingenieros S.A.
- Formato: FIEBDC-3/2016
- Programa: Gerador de preços para construção civil. CYPE Ingenieros, S.A.
- Data: 11/06/2024
- Moeda: EUR
- Custos indirectos: 3 %
- IVA: 23 %

## U Infra-estruturas no logradouro

### US Tratamento de águas residuais domésticas

#### USA Acessórios

**USA010** Ud Separador de gorduras de polietileno de alta densidade (PEAD/HDPE).
Separador de gorduras de polietileno de alta densidade (PEAD/HDPE), cilíndrico, de 2000 litros, de 6 litros/s de caudal máximo de águas cinzentas e de 1550 mm de diâmetro e 1300 mm de altura, com boca de acesso, boca de entrada e boca de saída de 125 mm de diâmetro.
Inclui: Marcação. Colocação. Ligação e verificação do seu correcto funcionamento.
Critério de medição de projecto: Número de unidades previstas, segundo documentação gráfica de Projecto.
Critério de medição de obra: Medir-se-á o número de unidades realmente executadas segundo especificações de Projecto.

| Código | Un | Descrição | Rendimento | Preço | Importância |
|---|---|---|---|---|---|
| mt46fgp110e | Ud | Separador de gorduras de polietileno de alta densidade (PEAD/HDPE), cilíndrico, de 2000 litros, de 6 litros/s de caudal máximo de águas cinzentas e de 1550 mm de diâmetro e 1300 mm de altura, com boca de acesso, boca de entrada e boca de saída de 125 mm de diâmetro, segundo EN 1825-1, para pré-tratamento de águas residuais. (material) | 1 | 1327.9 | 1327.900 |
| mo008 | h | Oficial de 1ª canalizador. (mão de obra) | 2.206 | 23.31 | 51.422 |
| mo107 | h | Ajudante de canalizador. (mão de obra) | 2.206 | 22.09 | 48.731 |
| % | % | Custos directos complementares | 2 % | 1428.053 | 28.561 |
|  |  | Custos directos |  |  | 1456.614 |

## Recursos

**mt46fgp110e** Ud Separador de gorduras de polietileno de alta densidade (PEAD/HDPE)
Dados técnicos: Custo energético 7263.166 MJ; Emissão de CO2 257.653 kg
Resíduos:
- embalagem: re150101 Embalagens de papel e cartão. (componente de resíduo); rendimento 0.086 kg; Código LER 15 01 01; Massa do elemento 1 kg; Volume 0.001333 m3
