# Caixa de gradagem de poliéster reforçado com fibra de vidro (PRFV)

- Propriedade do ficheiro: CYPE Ingenieros S.A.
- Formato: FIEBDC-3/2016
- Programa: Gerador de preços para construção civil. CYPE Ingenieros, S.A.
- Data: 23/10/2024
- Moeda: EUR
- Custos indirectos: 3 %
- IVA: 23 %

## U Infra-estruturas no logradouro

### US Tratamento de águas residuais domésticas

#### USA Acessórios

**USA100** Ud Caixa de gradagem de poliéster reforçado com fibra de vidro (PRFV).
Caixa de gradagem de poliéster reforçado com fibra de vidro (PRFV), de 950x595x475 mm, com boca de entrada e boca de saída, de 110 mm de diâmetro, tampa, grelha de sólidos de grandes dimensões, cesta extraível e ancinho.
Inclui: Marcação. Colocação. Ligação e verificação do seu correcto funcionamento.
Critério de medição de projecto: Número de unidades previstas, segundo documentação gráfica de Projecto.
Critério de medição de obra: Medir-se-á o número de unidades realmente executadas segundo especificações de Projecto.

| Código | Un | Descrição | Rendimento | Preço | Importância |
|---|---|---|---|---|---|
| mt46fpg020a | Ud | Caixa de gradagem de poliéster reforçado com fibra de vidro (PRFV), de 950x595x475 mm, com boca de entrada e boca de saída, de 110 mm de diâmetro, tampa, grelha de sólidos de grandes dimensões, cesta extraível e ancinho, para pré-tratamento de águas residuais. (material) | 1 | 780.08 | 780.080 |
| mo008 | h | Oficial de 1ª canalizador. (mão de obra) | 1.344 | 23.31 | 31.329 |
| mo107 | h | Ajudante de canalizador. (mão de obra) | 1.344 | 22.09 | 29.689 |
| % | % | Custos directos complementares | 2 % | 841.098 | 16.822 |
|  |  | Custos directos |  |  | 857.920 |

## Recursos

**mt46fpg020a** Ud Caixa de gradagem de poliéster reforçado com fibra de vidro (PRFV)
Dados técnicos: Custo energético 861.363 MJ; Emissão de CO2 39.902 kg
Resíduos:
- embalagem: re150101 Embalagens de papel e cartão. (componente de resíduo); rendimento 1.584 kg; Código LER 15 01 01; Massa do elemento 1 kg; Volume 0.001333 m3
