# Depósito de armazenamento de águas residuais

- Propriedade do ficheiro: CYPE Ingenieros S.A.
- Formato: FIEBDC-3/2016
- Programa: Gerador de preços para construção civil. CYPE Ingenieros, S.A.
- Data: 29/03/2024
- Moeda: EUR
- Custos indirectos: 3 %
- IVA: 23 %

## U Infra-estruturas no logradouro

### US Tratamento de águas residuais domésticas

#### USR Depósitos de armazenamento de águas residuais

**USR010** Ud Depósito de armazenamento de águas residuais.
Depósito de armazenamento de águas residuais de polietileno de alta densidade (PEAD/HDPE), de 1500 litros, com boca de entrada de 110 mm de diâmetro e boca de saída de 200 mm de diâmetro com tampa.
Inclui: Marcação. Colocação. Ligação e verificação do seu correcto funcionamento.
Critério de medição de projecto: Número de unidades previstas, segundo documentação gráfica de Projecto.
Critério de medição de obra: Medir-se-á o número de unidades realmente executadas segundo especificações de Projecto.

| Código | Un | Descrição | Rendimento | Preço | Importância |
|---|---|---|---|---|---|
| mt46fdg010a | Ud | Depósito de armazenamento de águas residuais de polietileno de alta densidade (PEAD/HDPE), de 1500 litros, com boca de entrada de 110 mm de diâmetro e boca de saída de 200 mm de diâmetro com tampa. (material) | 1 | 1616.02 | 1616.020 |
| mo008 | h | Oficial de 1ª canalizador. (mão de obra) | 2.015 | 23.31 | 46.970 |
| mo107 | h | Ajudante de canalizador. (mão de obra) | 2.015 | 22.09 | 44.511 |
| % | % | Custos directos complementares | 2 % | 1707.501 | 34.150 |
|  |  | Custos directos |  |  | 1741.651 |

## Recursos

**mt46fdg010a** Ud Depósito de armazenamento de águas residuais de polietileno de alta densidade (PEAD/HDPE)
Dados técnicos: Custo energético 7811.326 MJ; Emissão de CO2 277.093 kg
Resíduos:
- embalagem: re150101 Embalagens de papel e cartão. (componente de resíduo); rendimento 0.086 kg; Código LER 15 01 01; Massa do elemento 1 kg; Volume 0.001333 m3
