# Escada fixa provisória

- Propriedade do ficheiro: CYPE Ingenieros S.A.
- Formato: FIEBDC-3/2016
- Programa: Gerador de preços para construção civil. CYPE Ingenieros, S.A.
- Data: 23/10/2024
- Moeda: EUR
- Custos indirectos: 3 %
- IVA: 23 %

## Y Segurança e saúde

### YC Sistemas de protecção colectiva

#### YCM Escadas, palas, passadiços e plataformas

**YCM010** m Escada fixa provisória.
Protecção de passagem pedonal entre dois pontos situados a distintos níveis, vencendo uma altura máxima de 3,7 m entre patamares e com um ângulo de inclinação máximo de 60°, através de escada fixa provisória de madeira de pinho, de 1,00 m de largura útil, com degraus e patamares formados por pranchões de 20x7,2 cm, cravados, guardas laterais de 1,00 m de altura formadas por rodapés de prancha de 15x5,2 cm, corrimões laterais de tábua de 12x2,7 cm, com travessa lateral de prancha de 15x5,2 cm, tudo fixado com cravos de aço a montantes de madeira de 7x7 cm colocados cada metro ao longo dos laterais da escada, amortizável em 3 utilizações. Inclusive elementos de fixação ao solo para garantir a imobilidade do conjunto.
Critério de medição de projecto: Comprimento medido desde o arranque até à viga de apoio de degraus, segundo Plano de Segurança e Saúde.
Critério de medição de obra: Será medido, desde o arranque até à viga de apoio de degraus, o comprimento realmente montado segundo especificações do Plano de Segurança e Saúde.

| Código | Un | Descrição | Rendimento | Preço | Importância |
|---|---|---|---|---|---|
| mt50spa050m | m³ | Pranchão de madeira de pinho, dimensões 20x7,2 cm. (material) | 0.034 | 439.2 | 14.933 |
| mt50spa050g | m³ | Prancha de madeira de pinho, dimensões 15x5,2 cm. (material) | 0.01 | 424.8 | 4.248 |
| mt50spa050a | m³ | Tábua de madeira de pinho, dimensões 12x2,7 cm. (material) | 0.002 | 432 | 0.864 |
| mt50spa052a | m | Montante de madeira de pinho, de 7x7 cm. (material) | 1.733 | 2.59 | 4.488 |
| mt50spa101 | kg | Pregos de aço. (material) | 0.077 | 1.87 | 0.144 |
| mt07aco040e | kg | Aço em varões nervurados, A400 NR, fornecido em obra em varões sem elaborar, de vários diâmetros. (material) | 0.442 | 1.31 | 0.579 |
| mo119 | h | Oficial de 1ª Segurança e Saúde. (mão de obra) | 0.925 | 22.68 | 20.979 |
| mo120 | h | Operário Segurança e Saúde. (mão de obra) | 0.462 | 21.45 | 9.910 |
| % | % | Custos directos complementares | 2 % | 56.145 | 1.123 |
|  |  | Custos directos |  |  | 57.268 |

Resíduos:
- colocação: mt50spa050m Pranchão de madeira de pinho, dimensões 20x7,2 cm; factor de resíduo 1
- colocação: mt50spa050g Prancha de madeira de pinho, dimensões 15x5,2 cm; factor de resíduo 1
- colocação: mt50spa050a Tábua de madeira de pinho, dimensões 12x2,7 cm; factor de resíduo 1
- colocação: mt50spa052a Montante de madeira de pinho, de 7x7 cm; factor de resíduo 1
- colocação: mt50spa101 Pregos de aço; factor de resíduo 0.0045
- colocação: mt07aco040e Aço em varões nervurados, A400 NR, fornecido em obra em varões sem elaborar, de vários diâmetros; factor de resíduo 0.0075

## Recursos

**mt50spa050m** m³ Pranchão de madeira de pinho, dimensões 20x7,2 cm
Dados técnicos: Custo energético 78108.000 MJ; Emissão de CO2 -1069.500 kg; Código LER 17 02 01; Massa do elemento 575 kg; Volume 0.522727 m3

**mt50spa050g** m³ Prancha de madeira de pinho, dimensões 15x5,2 cm
Dados técnicos: Custo energético 78108.000 MJ; Emissão de CO2 -1069.500 kg; Código LER 17 02 01; Massa do elemento 575 kg; Volume 0.522727 m3

**mt50spa050a** m³ Tábua de madeira de pinho, dimensões 12x2,7 cm
Dados técnicos: Custo energético 78108.000 MJ; Emissão de CO2 -1069.500 kg; Código LER 17 02 01; Massa do elemento 575 kg; Volume 0.522727 m3

**mt50spa052a** m Montante de madeira de pinho, de 7x7 cm
Dados técnicos: Custo energético 382.729 MJ; Emissão de CO2 -5.241 kg; Código LER 17 02 01; Massa do elemento 2.8175 kg; Volume 0.002561 m3

**mt50spa101** kg Pregos de aço
Dados técnicos: Custo energético 9.830 MJ; Emissão de CO2 0.510 kg; Código LER 17 04 05; Massa do elemento 1 kg; Volume 0.000476 m3

**mt07aco040e** kg Aço em varões nervurados, A400 NR, fornecido em obra em varões sem elaborar, de vários diâmetros
Dados técnicos: Custo energético 9.830 MJ; Emissão de CO2 0.510 kg; Código LER 17 04 05; Massa do elemento 1 kg; Volume 0.000476 m3
