# Adaptação de local existente como instalação provisória para escritório

- Propriedade do ficheiro: CYPE Ingenieros S.A.
- Formato: FIEBDC-3/2016
- Programa: Gerador de preços para construção civil. CYPE Ingenieros, S.A.
- Data: 23/05/2024
- Moeda: EUR
- Custos indirectos: 3 %
- IVA: 23 %

## Y Segurança e saúde

### YP Instalações provisórias de higiene e bem-estar

#### YPC Instalações provisórias (aluguer/construção/adaptação de locais)

**YPC214** m² Adaptação de local existente como instalação provisória para escritório.
Execução e demolição posterior das obras de adaptação de local existente como instalação provisória para escritório em obra, composta por: isolamento térmico, distribuição interior, instalações de telecomunicações e electricidade, revestimento de marmorite nos pavimentos, revestimento com gesso e pintura em paredes, tecto falso de placas de escaiola, portas de madeira pintadas e janelas de alumínio, com vidro e grades.
Critérios considerados na determinação do preço da unidade de obra: O preço inclui os trabalhos auxiliares de pedreiro.
Inclui: Colocação do isolamento térmico. Execução da distribuição interior. Revestimento de pavimentos e paredes. Colocação do tecto falso de placas. Colocação da caixilharia. Ligação às instalações da própria obra. Desconexão das instalações. Demolição do conjunto. Fragmentação do entulho em peças manejáveis. Remoção e acumulação de entulho. Limpeza dos restos da obra. Carga manual de entulho para camião ou contentor.
Critério de medição de projecto: Superfície medida segundo Plano de Segurança e Saúde.
Critério de medição de obra: Medir-se-á a superfície realmente executada segundo especificações do Plano de Segurança e Saúde.

| Código | Un | Descrição | Rendimento | Preço | Importância |
|---|---|---|---|---|---|
| mt50cat010e | m² | Adaptação de local existente como instalação provisória para escritório, composta por: isolamento térmico; distribuição interior com tijolo cerâmico furado duplo; instalações de telecomunicações e electricidade e força com tomada exterior a 230 V; revestimento de marmorite em pavimentos; estuque de gesso e pintura em paredes; tecto falso de placas de escaiola; portas de madeira lisas e pintadas e janelas de correr de alumínio natural, com vidro de 6 mm e grades. (material) | 1 | 238 | 238.000 |
| % | % | Custos directos complementares | 2 % | 238.000 | 4.760 |
|  |  | Custos directos |  |  | 242.760 |

Resíduos:
- demolição: ruo010408 Gravilhas e fragmentos de rocha não abrangidos 01 04 07. (componente de resíduo); rendimento 0.39 kg; Código LER 01 04 08; Massa do elemento 1 kg; Volume 0.000667 m3
- demolição: ruo150101 Embalagens de papel e cartão. (componente de resíduo); rendimento 0.242 kg; Código LER 15 01 01; Massa do elemento 1 kg; Volume 0.001333 m3
- demolição: ruo170101 Betão (betões, argamassas e pré-fabricados). (componente de resíduo); rendimento 8.463 kg; Código LER 17 01 01; Massa do elemento 1 kg; Volume 0.000667 m3
- demolição: ruo170102 Tijolos. (componente de resíduo); rendimento 32.369 kg; Código LER 17 01 02; Massa do elemento 1 kg; Volume 0.0008 m3
- demolição: ruo170107 Misturas de betão, tijolos, ladrilhos, telhas e materiais cerâmicos não abrangidas em 17 01 06. (componente de resíduo); rendimento 5.099 kg; Código LER 17 01 07; Massa do elemento 1 kg; Volume 0.0008 m3
- demolição: ruo170201 Madeira. (componente de resíduo); rendimento 6.029 kg; Código LER 17 02 01; Massa do elemento 1 kg; Volume 0.000909 m3
- demolição: ruo170202 Vidro. (componente de resíduo); rendimento 0.104 kg; Código LER 17 02 02; Massa do elemento 1 kg; Volume 0.001 m3
- demolição: ruo170203 Plástico. (componente de resíduo); rendimento 0.528 kg; Código LER 17 02 03; Massa do elemento 1 kg; Volume 0.001667 m3
- demolição: ruo170411 Cabos não abrangidos em 17 04 10. (componente de resíduo); rendimento 0.002 kg; Código LER 17 04 11; Massa do elemento 1 kg; Volume 0.000667 m3
- demolição: ruo170604 Materiais de isolamento não abrangidos em 17 06 01 e 17 06 03. (componente de resíduo); rendimento 0.27 kg; Código LER 17 06 04; Massa do elemento 1 kg; Volume 0.001667 m3
- demolição: ruo170802 Materiais de construção à base de gesso não abrangidos em 17 08 01. (componente de resíduo); rendimento 15.888 kg; Código LER 17 08 02; Massa do elemento 1 kg; Volume 0.001 m3
